# Schulhof Generalsanierung Grundschule Ostscheid
Angebotsaufforderung (GAEB DA XML 3.3, DA83)
Projekt: 251007
Währung: EUR
Vergabeart: Verhandlungsverfahren
Ausführungsbeginn: 11.05.2026
Ausführungsende: 02.10.2026
Erstellt mit: GXML Toolbox V3.3 R20220330, ORCA AVA 27 27.00.00, 16.03.2026

## Zusätzlicher Text
Leistungsverzeichnis

Generalsanierung Schulhof Grundschule Gohfeld

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
Stadt Löhne
Immobilienwirtschaft

Oeynhausener Straße 41
32584 Löhne

## 230922 Generalsanierung Schulhof

### Titel 01 Landschaftsbauarbeiten

*Hinweis: Allgemeine Vorbemerkungen zum Leistungsverzeichnis*
Allgemeine Vorbemerkungen zum Leistungsverzeichnis
1. Die Ausschreibung erfolgt als öffentliche Preisanfrage.
2. Die in diesem LV beschriebenen Leistungen beauftragt der AG zur Ausführung im Frühjahr 2026, Beginn der Arbeiten: ab KW 20, bis zur KW 40.
3. Die Abrechnung des AN erfolgt in dem jeweiligen Arbeitsstand entsprechenden Abschlagszahlungen. Leistungen oder Materialkosten werden erst nach erfolgtem Einbau zur Zahlung freigegeben.
4. Schlussrechnungsgrundlage ist das gemeinsam erstellte Aufmaß nach erfolgter Abnahme der Gesamtleistung.
5. Es gelten die Bestimmungen der VOB in der aktuellen Fassung.
6. Die Massen im Leistungsverzeichnis sind überschlägig ermittelt. Der Auftragnehmer (im Folgenden AN) hat anhand der Bauzeichnungen bzw. durch Besichtigung der Baustelle die Massen und Mengen hinsichtlich des zugrunde liegenden Leistungsverzeichnisses zu überprüfen.
7. Sollten Unstimmigkeiten zwischen den Plänen und dem Leistungsverzeichnis bestehen oder Schwierigkeiten in Bezug auf die Bauausführung erkennbar sein, so hat der AN den AG unverzüglich davon zu unterrichten.
8. Die Kosten für das Einrichten, das Vorhalten und das Räumen der Baustelleneinrichtung sind in den einzelnen Positionen mit einzukalkulieren.
9. Die Leistungen sind werktags (Mo. - Fr.) während der Dienstzeiten (7:00 - 17:00 Uhr) des AG zu erbringen. Darüber hinaus sind die gesetzlichen Regelungen, insbesondere für lärmintensive/emissionsträchtige Arbeiten zu berücksichtigen.
10. Der AN ist verpflichtet seine Arbeiten in einem Bautagebuch, in dem die durchgeführten Arbeiten, Arbeitszeiten, eingesetzten Arbeitskräfte, Maschinen und Anordnungen der Bauleitung eingetragen werden, zu dokumentieren. Die Berichte sind als Nachweis der erbrachten Leistung spätestens zwei Werktage nach erfolgter Leistung dem Auftraggeber zur Kontrolle vorzulegen. Die Arbeitsabläufe sind mit der Bauüberwachung so abzustimmen, dass die Arbeiten jederzeit kontrollierbar sind.
11. Sofern Abfall anfällt ist dieser nach Art zu sortieren, abzufahren und fachgerecht zu entsorgen, einschl. der Transport- und Entsorgungskosten.
12. Für die erforderliche Verkehrssicherung bei den Arbeiten sorgt der AN eigenverantwortlich. Hierfür erforderliche Arbeiten und Materialien sind in den entsprechenden Einheitspreis einzukalkulieren. Es findet die RSA in der aktuellen Fassung Anwendung.
13. Stundenlohnarbeiten sind vor der Ausführung der Arbeiten anzuzeigen. Nicht angemeldete Stundenlohnarbeiten werden nicht vergütet. Über die geleisteten Stunden und den Verbrauch von Stoffen ist täglich ein Stundenlohnzettel (spätestens nach 5 Werktagen gemäß vorgenannter Arbeitszeitvereinbarung) einzureichen. Verspätet eingereichte Stundenzettel werden nicht anerkannt.
14. Jegliche Pflanzenbehandlungsmittel (Pestizide) sind verboten. Dies gilt insbesondere für Herbizide.
15. Auf den vorhandenen Baumbestand ist besondere Rücksicht zu nehmen. Entstehen im Rahmen der Bauleistungen Schäden, z.B. im Wurzelbereich, sind diese dem AG zu melden. Nach Abstimmung mit der städt. Baumkontrolle sind ggf. erforderliche Maßnahmen vorzunehmen. Die entstehenden Kosten gehen zu Lasten des AN.
16. Alle in Zusammenhang mit den Arbeiten entstehenden Verunreinigungen sind sofort und laufend als Nebenleistung zu beseitigen.
17. Während der Arbeiten hat ein fachlich qualifizierter, deutschsprachiger Vorarbeiter als Ansprechpartner der Bauüberwachung auf der Baustelle anwesend zu sein.
18. Es ist vom AG gewünscht, dass häufige Vorarbeiterwechsel vermieden werden. Die Einweisung auf das Gelände erfolgt durch den AG einmalig.
19. Sollten sich einzelne vorstehende Bestimmungen als ungültig erweisen, bleibt hierdurch die Gültigkeit der übrigen Bestimmungen unberührt.

*Hinweis: 1.0 Allgemeine Beschreibung*
1.0 Allgemeine Beschreibung
Bei den nachfolgend beschriebenen Leistungen handelt es sich um Leistungen des Tief- und Landschaftsbaus.
Das Baufeld ist über öffentliche Wege, Siemshofer Kirchstraße und über die Glockenstraße, zu erreichen.

Der Maßnahmenbeginn ist auf die KW 20 terminiert. Die Bauarbeiten sollen spätestens zum Schuljahresbeginn 2026/2027 (KW 40) abgeschlossen sein.

Der Zustand der örtlichen Straßen, Wege, Mauern und sonstigen Baukonstruktionen oder vegetativen Bestände ist vor Baubeginn und nach Abschluss der Bauarbeiten im Rahmen eines Ortstermines mit AG und AN durch Fotos und Markierung im Lageplan zu dokumentieren und durch den AG anerkennen zu lassen. Eine Ausfertigung ist dem AG zur Verfügung zu stellen.
Für im Rahmen der Bauarbeiten entstandene Schäden hat der AN aufzukommen. Der AN hat sich mit seinen Fahrzeugen an die Leistungsfähigkeit der Straßen und Wege anzupassen, Wurzelbereiche vorhandener Bäume dürfen weder Befahren noch als Lagerfläche genutzt werden.
Während des Bauablaufes ist darauf zu achten, dass Dritte durch die Baumaßnahme oder ungesichertes Material nicht gefährdet werden. Die Baustelle ist entsprechend gegen Betreten zu sichern.
Da es sich bei dem Bauort um eine Grundschule handelt, werden besondere Umsicht und Rücksichtnahme während der Bauarbeiten vorausgesetzt.

Alle durch die spezifischen, örtlichen Bedingungen zu erwartenden Schwierigkeiten, insbesondere bei Maschineneinsatz, Anlieferung etc. müssen bei der Angebotserstellung berücksichtigt werden. Nachforderungen, die auf mangelnde Ortskenntnis zurück zu führen sind, werden nicht anerkannt.
Der AN hat sich eigenverantwortlich einen Überblick über die lokalen Rahmenbedingungen zu verschaffen und entsprechend bei der Kalkulation zu berücksichtigen.

1.1 Baubeschreibung
Der Schulhof der Grundschule Ostscheid befindet sich im Stadtgebiet Löhne im Stadtteil Mennighüffen-Ostscheid. Das Projektgebiet ist über öffentliche Straßen erreichbar. Unmittelbar anliegend sind südlich die Siemshofer Kirchstraße und östlich die Glockenstraße.
Die Zuwegung erfolgt somit über die Siemshofer Kirchstraße und die Glockenstraße.
Das Projektgebiet, bestehend aus Schulhoffläche der Grundschule Ostscheid sowie Außenanlagen der OGS Ostscheid, ist größtenteils mit einem Stabmattenzaun eingezäunt. Auf dem Grundstück werden die beiden Flächen mittels einer etwa zwei Meter hohen Mauer geteilt. Die Zuwegung über die Siemshofer Kirchstraße, welche gleichzeitig auch Rampe für Feuerwehrzufahrt ist, ist ca. 2,5 m breit. Eine Wegeschranke reguliert hier die Zugänglichkeit zum Schulhof. Im Bereich der Außenanlagen der OGS erfolgt die Zuwegung über die Glockenstraße. Hier wird die Zugänglichkeit mittels eines zweiflügeligen, 3 m-breiten Stabmattentors reguliert. Im Rahmen der Schulhofsanierung werden die bestehende Zaunanlage sowie die Einbauten zur Regulierung der Zuwegung erneuert und in Bereichen ergänzt.
Die Schulhoffläche ist in weiten Teilen asphaltiert und teilweise mit Betonplatten versiegelt. Im Rahmen der Gesamtbaumaßnahme werden Flächen entsiegelt und die Flächenbefestigung erneuert. Ergänzend dazu sind die Entwässerungseinrichtungen (Straßen-, Hofabläufe, Rinnen und Rohrleitungen) im Rahmen der Generalsanierung zu ersetzen, um die Entwässerung der Schulhof- und OGS-Flächen zu gewährleisten.
Charakteristisch für den Schulhof sind die weitläufigen befestigten Flächen im Zentrum, der höher gelegene Spielbereich im Süden - u. a. bestehend aus Balancierpfad, Klettergerät. Sprossenwände, Schaukel - und die überdachte Fahrradabstellanlage sowie die Mauer zur OGS im Osten. Im Westen, am Schulgebäude ist vor einigen Jahren ein (Hoch-)Beet mittels Betonsitzblöcken entstanden, die es zu erhalten und die Formsprache dessen für die Konzeptionierung zu übernehmen gilt.
Barrierefreiheit, Flächen zu ensiegeln, multifunktionale Räume zu schaffen, bestehende Formen und Materialien aufzunehmen und das Spielangebot zu erweitern sind essentielle Punkte der Generalsanierung.

1.2 Auszuführende Leistung
Die Leistungen erstrecken sich ausschließlich auf Landschaftsbauarbeiten.

Art und Umfang der Landschaftsbauarbeiten:
Die Mauer zwischen Schulhof und OGS ist zurückzubauen und anfallende Stoffe sind zu entsorgen. Bestehende Flächenbefestigungen aus Asphalt sind aufzubrechen und zu entsorgen. Vorhandene Tragschichten werden im Rahmen von Entsiegelungsmaßnahmen aufgenommen und in Teilen bauseits zum späteren Wiedereinbau gelagert. Diese anfallenden Materialien werden für den neu anzulegenden Oberbau in neu zu versiegelnden Bereichen wiederverwendet. Eventuell unbrauchbares, überschüssiges Schottermaterial ist zur eigenen Verwendung abzufahren bzw. zu entsorgen.
Mittels neuer Winkelstützelementen und Betonblöcken werden (Hoch-)Beete und Nutzungsbereiche geformt. Der Spielbereich im südlichen Schulhofteil wird mittels einer barrierefreien Rampe und einer neuen Treppenanlage zugänglich gemacht. Im südlichen sowie im nördlichen Teil sind neue Radabstellanlagen vorgesehen. Die Wege- und Platzflächen werden mit Betonsteinpflaster, Rasengitterstein und Betonplatten neu wiederhergerichtet.
Darüber hinaus sind Arbeiten zur Herstellung von Fallschutzbereichen aus EPDM-Material und Sand sowie Vegetationsarbeiten in Form von Neupflanzungen von Bäumen, Sträuchern und Hecken zu leisten. Der Bau einer neuen Zaunanlage und neue schwenkbare Wegesperren im Süden und Norden, regulieren die Zugänglichkeit zum Projektgebiet.

Allgemeine Vorgaben:
Der Auftragnehmer (AN) darf erst nach örtlicher Einweisung durch die Bauüberwachung (BÜ) des Auftraggebers (AG) mit den Arbeiten beginnen.
Den Arbeitsbeginn hat der AN mind. 5 Werktage vor Baubeginn dem AG schriftlich anzuzeigen.

1.3 Baustelleneinrichtung
Die Baustelleneinrichtung erfolgt nach den Bedarfen des Auftragnehmers (AN). Anlieferung, Vorhaltung sowie Abtransport sonstiger Gerätschaften wie Bauwagen, Mobiltoilette o.ä. erfolgen auf Erfordernis des AN im Rahmen der Baustelleneinrichtung.
Der Leistungsumfang umfasst außerdem die Sicherung der Baustelle gegen unbefugtes Betreten mit Bauzäunen. Das Aufstellen, Vorhalten und Räumen des Bauzauns ist im erforderlichen Umfang über die Einzelpreise der Leistungspositionen zu kalkulieren und zu berücksichtigen. Vergütet wird der zusätzliche Aufwand für den Bauzaun (ohne überstehende Spitzen) aufgrund des Schulstandorts und der notwendigen längerfristigen Absicherung von Spiel- und Vegetationsflächen gegen betreten. Das Leistungsverzeichnis sieht hier eine Zulageposition vor.
Neu eingebaute Spielgeräte müssen bis zur mängelfreien Erstabnahme bzw. Aushärtung der Fundamente durch den zu beauftragenden Spielplatzprüfer den Bereich um das Spielgerät gegen Betreten sichern. Eine gesonderte Vergütung dieser Leistung erfolgt nicht.
Neu angesäte Rasen- und Wiesenflächen müssen bis zur Freigabe durch die BÜ mit Bauzäunen gegen betreten gesichert werden. Eine gesonderte Vergütung dieser Leistung erfolgt nicht.

1.4 Vor- und Erdarbeiten
Vor Beginn der Maßnahme hat sich der Auftragnehmer eigenverantwortlich bei den zuständigen Stellen/Versorgern über den Verlauf von Ver- und Entsorgungsleitungen zu informieren und diese bei den weiteren Arbeiten zu berücksichtigen.

Information zu Einbau/ Abfuhr von Schüttgütern:
Der Einbau der Schüttgüter (STS, Fallschutzsand etc.) wird im Leistungsverzeichnis in m² bzw. m³ im verdichteten Zustand abgerechnet. Für die Abrechnung wird zur Überprüfung der geforderten Mengen der Gewichtsnachweis gefordert.
Für die Abrechnung werden daher folgende spezifische Gewichtsnachweise verbindlich festgelegt, sofern keine abweichenden Nachweise der Zulieferer vorliegen:
Umrechnungsfaktor als Schüttgewichte (Lockerungsfaktor in %)
Oberboden  0,9 to/m³ (40%)
Kies (8/16, 8/32) 1,34 to/m³ (25%)
Sand 0/2, gewaschen 1,52 to/m³ (18%)
Kies-Sandgemisch 1,64 to/m³ (20%)
Mineralgemisch  1,79 to/m³ (15%)

Umrechnungsfaktor bei Erreichen einer optimalen Verdichtung:
Oberboden  1,5 to/m³
Kies (8/16, 8/32) 1,78 to/m³
Sand 0/2, gewaschen 1,85 to/m³
Kies-Sandgemisch 2,05 to/m³
Mineralgemisch  2,1 to/m³

Im Rahmen der Vorarbeiten wird zunächst die überdachte Fahrradabstellanlage inkl. der anliegenden Garage und weiterführenden Mauer abgebrochen. Anfallende Stoffe sind aufzunehmen und zur fachgerechten Entsorgung abzuführen. Des Weiteren werden befestigte Flächen entsiegelt. Die alte Asphaltschicht wird gefräst und einer fachgerechten Entsorgung zugeführt. Nähere Angaben zur Beschaffenheit des Asphaltmischguts sowie der umliegenden und unversiegelten Flächen sind dem Boden- und Baugrundgutachten zu entnehmen.
Die vorhandene Schottertragschicht wird aufgenommen und bauseits zum späteren Wiedereinbau gelagert. Teile davon sind fachgerecht zu entsorgen.
Darüber hinaus werden alte Entwässerungseinrichtungen rückgebaut. Anfallendes Material wird einer geordneten Verwertung zugeführt. Einbauten, Austattungselemente wie Schilder (inkl. Pfosten und Fundament) oder Wegesperren werden abgebaut und teils gelagert, teils entsorgt. Ein vorhandenes, abgängiges Spielgerät wird abgebrochen und entsorgt.
Im Bereich zu erstellender befestigter und Fallschutz-Flächen (Pflaster & Fallschutzsand) erfolgen Aushubarbeiten im Vorfeld der Erstellung der Tragschichten bzw. des Sandeinbaus sowie im Rahmen der Fundamentarbeiten. Anfallender Bodenaushub für neue Fallschutz- und Wegeflächen soll an entsiegelten Flächen und rückgebauten Fallschutzflächen eingebaut werden.

1.4 Entwässerungsarbeiten
Zur Erneuerung der Entwässerungsanlagen sind zu liefernde Leitungsrohre KG 200 DN 100 in herzustellende Leitungsgräben zu verlegen. Darüber hinaus sind dreireihige Pflasterrinnen aus rechteck Betonpflaster 20 x 10 x 8 cm, versetzt in Beton, herzustellen. Ergänzt werden die Pflasterrinnen mit Straßen-, und Punktabläufen, die zu liefern, einzubauen und an die Entwässerungsleitung anzuschließen sind. Anfallendes Wasser an Treppen- und Rampenanlagen werden zusätzlich mit Entwässerungsrinnen abgeführt. Der Anschluss der gesamten Entwässerung erfolgt an vorhandene Regenwasserschächte auf dem Gelände der Schule.

1.5 befestigte Flächen
Im Rahmen der Abbruch- und Erdarbeiten auf Rohplanum gebrachte Wege- und Platzflächen sind auf planmäßige Höhe und Neigung zu bringen. Die Flächen sind feinzuplanieren, Abweichung +/- 2cm und zu verdichten. Das Tragschichtbaustoffgemisch ist ohne Entmischung gleichmäßig zu verteilen und bei günstigem Wassergehalt gleichmäßig einzubauen. Die Oberfläche muss eine entwässernde, dem Verwendungszweck entsprechende Längs- und Querneigung aufweisen.
Zur Sicherstellung der Tragfähigkeit des Oberbaus werden Lastplattendruckversuche durchgeführt.
Die Verlegung der Pflastersteine 10 x 20 x 8 cm erfolgt auf eine zu erstellende Bettung aus Splitt-Brechsand-Gemisch im Ellbogenverband. Die Verlegung der Betonplatten und Rasengitterstein erfolgen ebenfalls auf eine zu erstellenden Bettung aus Splitt-Brechsand-Gemisch.

1.6 Entsorgung
Die Entsorgung ist größtenteils über die entsprechenden Leistungspositionen abzurechnen.

1.7 Einbauten
Die Einbauten erstrecken sich auf die Lieferung und den Einbau von insgesamt acht neuen Spielgeräten. Des Weiteren sind Ausstattungselemente wie z. B. Sitzquader aus Naturstein, Betonblöcke, Sitzbänke und Sitzbankgruppen, Abfalleimer und Anlehnbügel zu liefern und aufzustellen. Ergänzend dazu wird eine neue Zaunanlage hergestellt. Dazu sind Zaunpfosten und -matten zu liefern einzubauen. Ein vorhandener Materialcontainer umgesetzt.
Die Fundamentarbeiten, einschl. der anfallenden Erdarbeiten sind über die Leistungspositionen zu Lieferung und Einbau der Einbauten abzurechnen. Auf einen Liefernachweis der geforderten Einbaumengen kann trotzdem nicht verzichtet werden.
Betongüte und Menge sind den jeweiligen Herstellerangaben zu entnehmen. Beim Einbau von Spielgeräten ist insbesondere auf eine ausreichende Überdeckung (mind 30cm bei abgerundeter Fundamentoberkante) mit Fallschutzmaterial aus Sand zu achten.

1.8 Vegetationsarbeiten
Die Vegetationsarbeiten haben unter Beachtung der DIN-Normen DIN 18915, DIN 18916, DIN 18917, DIN 18918, DIN 18920 in der jeweils aktuellen Fassung zu erfolgen.
Die Arbeiten erstrecken sich auf die Bodenverbesserung sowie Rasen- und Kräuterrasenansaat von im Rahmen der Bauarbeiten herzustellenden Flächen.

1.9 Pflanzung
Die Pflanzung erfolgt losgelöst von der Hauptbaumaßnahme im Herbst, vorzugsweise in den Herbstferien NRW in den KW 43 und 44 2026.
Die Pflanzarbeiten erstrecken sich auf die Pflanzung von elf Hochstämmen, Laubgehölze, der Qualität Stammumfang 16-18 bzw. 18-20. Ergänzend sind Heckenpflanzen als raumbildende Strukturen in einen zu erstellenden Pflanzgraben zu pflanzen. Begleitende, freiwachsende Hecken am südlichen Zaun entlang, sollen eine zusätzliche Sichtbarriere schaffen. Eine ergänzende Leistung erstreckt sich auf den Einbau einer Heckenverankerung mittels Holzpfosten und Spanndraht an allen Hecken.
Im südlichen Eingangsbereich zum Schulhof sollen zwei Hochbeete mit bodendeckenden Gehölzen und zwei Hochstämmen entstehen. Im zentral gelegegenen Hochbeet finden außer den drei Säulenbuchen keine weiteren Pflanzen Platz.

2.0 Ausgeführte Vorarbeiten

2.1 Beweissicherung
Vor Beginn der Arbeiten hat sich der AN gemeinsam mit dem AG ein Bild der Bestandssituation zu machen. Der vorhandene Zustand ist mit geeigneten Maßnahmen zu dokumentieren und von AG und AN anzuerkennen. Eine separate Vergütung dieser Leistung erfolgt nicht.

3.0 Angaben zur Baustelle

3.1 Lage der Baustelle
Schulhof Grundschule Ostscheid
Anfahrt über Siemshofer Kirchstraße und über die Glockenstraße

3.2 vorhandene öffentliche Verkehrswege
Die Baustelle ist über das öffentliche Straßennetz, Siemshofer Kirchstraße und Glockenstraße zu erreichen.
Soweit öffentliche Straßen für den Baustellenverkehr genutzt werden, so sind diese bei Verschmutzungen täglich zu reinigen. Eine gesonderte Vergütung dieser Leistung erfolgt nicht und ist in die Einheitspreise mit einzukalkulieren.

3.3 Baustelleneinrichtung
Flächen für die Baustelleneinrichtung sowie als Lagerplätze können in begrenztem Umfang auf dem Gelände der Schule zur Verfügung gestellt werden. Die vom AN in Anspruch genommenen Flächen sind vor Baubeginn dem AG mitzuteilen. Die Flächen sind nach Beendigung der Bauzeit in ihren ursprünglichen Zustand zurück zu versetzen. Eine separate Vergütung dieser Leistung erfolgt nicht und ist in die Einheitspreise mit einzukalkulieren.

4.0 Schutzmaßnahmen

4.1 Gewässer und Vorfluter
Während der Bauzeit sind erforderliche Maßnahmen zur Verhinderung von eindringenden Verschmutzungen und Schadstoffen in Gewässer/ Grundwasser zwingend einzuhalten. Die Lagerung wassergefährdender Treib- und Schmierstoffe ist auf einen Tagesbedarf zu beschränken.

4.2 Baumbestand
Auf vorhandenen Baumbestand sowie die Wurzelbereiche ist während der gesamten Bauzeit besondere Rücksicht zu nehmen. Eine Beeinträchtigung des Baumes oder Verdichtung des Wurzelbereiches durch Befahren oder Lagerung von Maschinen oder Materialien im Kronenbereich des Baumes ist untersagt. Möglicherweise entstandene Schäden an Wurzeln, Stamm oder Krone sind zu Lasten des Verursachers zeitnah durch baumpflegerische Maßnahmen zu beheben.
Unvermeidbare Arbeiten im Wurzelbereich vorhandener Bäume haben ohne Ausnahme in Handschachtung zu erfolgen. Der zusätzliche Aufwand kann über entsprechende Leistungspositionen abgerechnet werden.

5.0 Aufmaß
5.1 Aufmaßverfahren
Abrechnungsgrundlage ist das gemeinsam erstellte Aufmaß. Leistungen, die zum Zeitpunkt der Rechnungsstellung nicht oder nur teilweise nachvollzogen werden können, müssen im Vorfeld durchgeführt werden. Sollte die Aufmaßerstellung durch den AN nicht durchgeführt werden, behält der AG sich vor, Dritte mit der Durchführung des Aufmaßes zu beauftragen. Die entstehenden Kosten trägt dabei der AN.

5.2 Nachweise
Nachweise, wie Wiegescheine, Lieferscheine, Entsorgungsnachweise sind dem AG im Original zur Bestätigung vorzulegen und im Rahmen der Rechnungsstellung nachvollziehbar den Leistungspositionen zuzuordnen.

#### Bereich 01.01 Baustelleneinrichtung

**01.01.1 Baustelleneinrichtung**
Alle für das Einrichten der Baustelle anfallenden Tätigkeiten, einschl. Transport, Bereitstellen und Vorhalten der erforderlichen Baumaschinen und Hilfsmittel,
einschl. Leistungen für die Arbeitssicherheit gemäß den gesetzlichen und berufsgenossenschaftlichen Richtlinien, einschl. erforderlicher Leistungen für die Absperreinrichtungen wie Bauzaun zum Absperren der Baustelle und die Aufwendungen für das Vorbereiten,
einschl. Abstimmung mit Ver- und Entsorgern (einschl. Bestandspläne) im Stadtgebiet Löhne.

Alle gewählten Geräte und Einrichtungen müssen den gültigen Vorschriften und Anforderungen genügen.

Abstimmen, Beantragen und Fertigmelden der Maßnahme bei Stadt Löhne, VA 15.

Bei Baustellen, bei denen die Arbeiten witterungsbedingt oder aus sonstigen Gründen, die der Auftraggeber nicht zu vertreten hat, mit einer mehrmaligen Einrichtung und Räumung der Baustelle durch den AN abgearbeitet werden, wird die Position ebenfalls nur einmal vergütet.
Menge: 1,000 Psch

**01.01.2 Zulage: Bauzaun, ohne Spitzen/Überstände, aufbauen, vorhalten, abbauen**
Zulage zur Vorposition für Bauzaun,
Bauzaun ohne Spitzen/ Überstände,
Zaun aufstellen, vorhalten, abbauen,
Stabgittermatten, Höhe 2,0 m, inkl. fester Verbindung mit Schellen, zur Sicherung des Baustellenbereiches gegen Betreten sowie der Spielgeräte & -flächen sowie Vegetationsflächen gegen unbefugtes Betreten bis zur Freigabe/ Abnahme durch qualifizierten Spielplatzprüfer bzw. Auftraggeber und Aushärten der Fundamente.
Bauzaunelemente aufbauen, vorhalten und transportieren. Rückbau nach erfolgter Erstabnahme und Freigabe durch den AG.
Menge: 100,000 m

**01.01.3 Baumschutz Brettermantel, H=2,0m**
Schutz gegen mechanische Schäden an Bäumen entspr. DIN 18920 und R SBB 2023 herstellen,
bestehend aus Brettermantel einschl. Polsterung, bestehend aus PVC-Drainrohr, hart, DN 100, gewellt, gegen den Baum herstellen, vorhalten und beseitigen.
Mindestabstand vom Stamm: 25 cm
Mindesthöhe: 2 m
Mindestdicke der Bretter: 24 mm
Bretter dürfen nicht auf Wurzelanlauf stehen.
Anfallendes Material verbleibt im Eigentum des AN.
Menge: 11,000 Stk.

#### Bereich 01.02 Vorarbeiten

**01.02.1 Gehölzflächen roden, entsorgen**
Gehölzflächen, Busch- und Strauchwerk, Stammdurchmesser bis 10 cm, einschl. Wurzelwerk roden, aufnehmen und fachgerecht zum Nachweis entorgen, einschl. Transport und Entsorgungskosten.
Menge: 40,000 m²

**01.02.2 Wurzelstock, 30-60 cm, roden, entsorgen**
Wurzelstock/ Baumstumpf, Schnittfläche am Stammfuß über 30 bis 80 cm Durchmesser, fräsen, Tiefe über 40 bis 50 cm, gefräste Stoffe aufnehmen, fachgerecht zum Nachweis entsorgen, einschl. Transport- und Entsorgungskosten.
Menge: 3,000 St

**01.02.3 Grasnarbe, bis 50 mm, abtragen und lagern**
Grasnarbe profilgerecht abtragen, in Vegetationsflächen, in mehreren Teilflächen, Abtragsstärke i. M.  50 mm, Rasensoden lösen, fördern, zur Abfuhr geordnet lagern, Entsorgung über gesonderte Position bzw. Eigenverwertung gegen Nachweis, Abrechnung nach Aufmaß
Menge: 280,000 m²

**01.02.4 Abbruch Kletterspielgerät**
Abbruch des Kletterspielgerätes,
bestehend aus Stahl, pulverbeschichtet, Ø ca. 4  cm, Höhe ca. 2,00 m, einschl. Fundamenten, eingebaut in Fallschutzbereich aus Sand,
im Rahmen einer Totalabbruchmaßnahme, Geräteeinsatz ist möglich,
max. Gesamtgewicht der Geräte ohne Beschränkung, aufgenommene Stoffe sammeln, laden, Abfall ist nicht gefährlich, nicht schadstoffbelastet,
inkl. Transport und Entsorgung, einschl. Entsorgungsnachweis.
Menge: 1,000 St

**01.02.5 Abbruch Doppelschaukel**
Abbruch der Nestschaukel bestehend aus, Holz, Ø ca. 20 cm, Höhe ca. 3,00 m, einschl. Fundamenten eingebaut in Fallschutzbereich aus Sand,
im Rahmen einer Totalabbruchmaßnahme, Geräteeinsatz ist möglich,
max. Gesamtgewicht der Geräte ohne Beschränkung, aufgenommene Stoffe sammeln, laden, Abfall ist nicht gefährlich, nicht schadstoffbelastet,
inkl. Transport und Entsorgung, einschl. Entsorgungsnachweis.
Menge: 1,000 St

**01.02.6 Abbruch Kletterwand**
Abbruch einer Kletterwand,
bestehend aus 5 Pfosten, Stahl, pulverbeschichtet, Ø ca. 20cm, Höhe ca. 2,00 m, einschl. Fundamenten,
einschl. Feldfüllungen, bestehend aus 4 Stk. Kletterwand, Schichtholz mit Klettergriffen, eingebaut in Fallschutzbereich aus Sand,
im Rahmen einer Totalabbruchmaßnahme, Geräteeinsatz ist möglich,
max. Gesamtgewicht der Geräte ohne Beschränkung, aufgenommene Stoffe sammeln, laden, Abfall ist nicht gefährlich, nicht schadstoffbelastet,
inkl. Transport und Entsorgung, einschl. Entsorgungsnachweis.
Menge: 1,000 St

**01.02.7 Abbruch Reck**
Abbruch eines Recks,
bestehend aus 4 Pfosten, Stahl, pulverbeschichtet, Ø ca. 10 cm, Höhe ca. 2,00 m, einschl. Fundamenten,
eingebaut in Fallschutzbereich aus Sand,
im Rahmen einer Totalabbruchmaßnahme, Geräteeinsatz ist möglich,
max. Gesamtgewicht der Geräte ohne Beschränkung, aufgenommene Stoffe sammeln, laden, Abfall ist nicht gefährlich, nicht schadstoffbelastet,
inkl. Transport und Entsorgung, einschl. Entsorgungsnachweis.
Menge: 2,000 St

**01.02.8 Abbruch Balancierpfad**
Abbruch des Balancierpfads,
bestehend aus ingesamt 7 Einzelelementen, Pfosten, Stahl, pulverbeschichtet, Ø ca. 10 cm, verschiedene Höhen, einschl. Fundamenten,
im Rahmen einer Totalabbruchmaßnahme, Geräteeinsatz ist möglich,
max. Gesamtgewicht der Geräte ohne Beschränkung, aufgenommene Stoffe sammeln, laden, Abfall ist nicht gefährlich, nicht schadstoffbelastet,
inkl. Transport und Entsorgung, einschl. Entsorgungsnachweis.
Menge: 1,000 St

**01.02.9 Abbruch Basketballkorb-Stange**
Basketballkorb-Stange, Höhe ca. 3 m, rund, abbrechen, aufnehmen und entsorgen.
einschl. Fundamenten,
im Rahmen einer Totalabbruchmaßnahme, Geräteeinsatz ist möglich,
max. Gesamtgewicht der Geräte ohne Beschränkung, aufgenommene Stoffe sammeln, laden, Abfall ist nicht gefährlich, nicht schadstoffbelastet,
inkl. Transport und Entsorgung, einschl. Entsorgungsnachweis.
Menge: 1,000 St

**01.02.10 Tischtennisplatte versetzen**
Tischtennisplatte versetzen, auf abzubrechender Asphaltdecke, bauseits zum späteren Platzieren lagern, Lagerplatz in Abstimmung mit der örtlichen BÜ
Menge: 3,000 St

**01.02.11 Wegesperre abbauen, einschl. Fundamente**
Wegeschranke, Rundrohr, hohlprofil, verzinkter Stahl,
Durchmesser 10 cm, bestehend aus zwei Pfosten und
einem Querriegel, Länge ca. 4m, Höhe über Flur ca. 1,00
m, abbauen, einschl. Fundamente, einschl.
Entsorgungskosten.
Menge: 1,000 St

**01.02.12 Mülleimer, inkl. Pfosten, Fundament, ausbauen, bauseits lagern**
Mülleimer, Einbauort Rasenfläche, inkl. Pfosten und Fundament ausbauen, bauseits lagern, Lagerplatz in Abstimmung mit der örtlichen BÜ
Menge: 1,000 St

**01.02.13 Baumstumpf fräsen**
Baumstumpf fräsen, Breite Durchmesser bis ca. 80 cm, Stoffe aufnehmen, einschl. Transport- und Entsorgungskosten.
Menge: 4,000 St.

**01.02.14 Fahrradständer aufnehmen entsorgen**
*** Pauschalposition
Fahrradständer, Standparker, aus Rundrohr, feuerverzinkt, Länge ca. 15,0 m, teilweise aufgeschraubt auf Betonplatten, aufnehmen und entsorgen,
einschl. Transport- und Deponiegebühren
Menge: 1,000 psch

**01.02.15 Stabmattenzaun, H 1,4 m inkl. Betonfundamet aufnehmen, entsorgen**
Stabmattenzaun, Höhe 1,40 m, inkl. Betonfundamete, und Zaunpfosten, 60 x 40 mm, abbrechen, im Rahmen einer Totalabbruchmaßnahme, Geräteeinsatz ist möglich, max. Gesamtgewicht der Geräte ohne Beschränkung, aufgenommene Stoffe sammeln, laden, entsorgen. Abfall ist nicht gefährlich, nicht schadstoffbelastet, inkl. Transportkosten und Deponiegebühren.
Menge: 145,000 m

**01.02.16 Mauer H 2,5 m abbrechen, laden, entsorgen**
Klinkermauer, 2,5 m Höhe, zweireihig, 30 cm Dicke, im Rahmen eines Totalabbruchs abbrechen, laden und entsorgen, einschl. Transport- und Deponiegebühren, Abrechnung nach Aufmaß
Die Beschaffenheit der Mauer kann vor Ort begutachtet werden.
Menge: 30,000 m³

**01.02.17 Überdachung abbrechen, laden, entsorgen**
*** Pauschalposition
Überdachung an Fahrradabsteller,Grundfläche ca. 100 m², im Rahmen einer Totalabbruchmaßnahme abbrechen, laden und entsorgen, einschl. Transport- und Deponiegebühren, Abrechnung erfolgt pauschal
Menge: 1,000 psch

**01.02.18 Betonstufen abbrechen, laden, entsorgen**
Betonstufen, im Rahmen eines Totalabbruchs abbrechen, laden und entsorgen, einschl. Transport- und Deponiegebühren, Abrechnung nach Aufmaß
Menge: 40,000 m

**01.02.19 Mauer H 0,6 m abbrechen, laden, entsorgen**
Blocksteinmauer, 0,6 m Höhe, 30 cm Dicke, im Rahmen eines Totalabbruchs abbrechen, laden und entsorgen, einschl. Transport- und Deponiegebühren, Abrechnung nach Aufmaß
Menge: 34,000 m

**01.02.20 Einfassung Rundpalisaden abbrechen, laden, entsorgen**
Einfassung vom Fallbereich, bestehend aus Kunststoff, Ø ca. 10 cm, abbrechen, laden und entsorgen, einschl. Transport- und Deponiegebühren, Abrechnung nach Aufmaß
Menge: 40,000 m

**01.02.21 Betonplatten 50/50 aufnehmen, entsorgen**
Betonplatten 50/50 aufnehmen, aus Beton, einschl. Bettungsmaterial, anfallende Stoffe laden und fachgerecht zum Nachweis entsorgen, inkl. Transport- und Entsorgungskosten. EWC 17 01 01 (Beton)
Menge: 450,000 m²

**01.02.22 Tiefbord, 8 cm, abbrechen und entsorgen.**
Tiefbord, 8cm, abbrechen, einschl. Betonrückenstütze und Fundamenten, im Rahmen einer Totalabbruchmaßnahme, Geräteeinsatz ist möglich, max. Gesamtgewicht der Geräte ohne Beschränkung, aufgenommene Stoffe sammeln, laden, entsorgen. Abfall ist nicht gefährlich, nicht schadstoffbelastet, inkl. Deponiegebühren.
Menge: 50,000 m

**01.02.23 Winkelstütze 50 cm, abbrechen und entsorgen.**
Winkelstütze 50 cm, abbrechen, einschl. Betonrückenstütze und Fundamenten, im Rahmen einer Totalabbruchmaßnahme, Geräteeinsatz ist möglich, max. Gesamtgewicht der Geräte ohne Beschränkung, aufgenommene Stoffe sammeln, laden, entsorgen. Abfall ist nicht gefährlich, nicht schadstoffbelastet, inkl. Deponiegebühren.
Menge: 15,000 m

**01.02.24 Winkelstütze 80 cm, abbrechen und entsorgen.**
Winkelstütze 80 cm, abbrechen, einschl. Betonrückenstütze und Fundamenten, im Rahmen einer Totalabbruchmaßnahme, Geräteeinsatz ist möglich, max. Gesamtgewicht der Geräte ohne Beschränkung, aufgenommene Stoffe sammeln, laden, entsorgen. Abfall ist nicht gefährlich, nicht schadstoffbelastet, inkl. Deponiegebühren.
Menge: 50,000 m

**01.02.25 Asphalt schneiden**
Schnitte an Asphaltschicht durchführen, Schichtstärke 8-15 cm
Menge: 80,000 m

**01.02.26 Bituminös gebundene Straßenbefestigung aufbrechen, laden, entsorgen**
Bituminös gebundene Straßenbefestigung, bestehend aus Asphalttragschicht mit Asphaltdeckschicht, maschinell mit geeignetem Gerät aufbrechen, Dicke der Straßenbefestigung i. M. 10 - 12 cm Geräteeinsatz ist möglich, Asphaltmischgut laden und abfahren, Transport über öffentliche Straßen, Asphaltbruch fachgerecht verwerten/ entsorgen, Abfallschlüssel AVV 17 03 02, Verwertungsanlage nach Wahl des AN, einschl. Transportkosten und Deponiegebühren.
Abrechnung nach Aufmaß an der Abbruchstelle, zum Nachweis Vorlage der Wiegekarte der Entsorgungsstelle.
Menge: 1150,000 m²

**01.02.27 Hof-/ Punktabläufe rückbauen**
Hof-/ Punktabläufe, im Rahmen einer Totalabbruchmaßnahme, Geräteeinsatz ist möglich, rückbauen und entsorgen, einschl. Deponiegebühren
Menge: 4,000 St

**01.02.28 Schotter-Kiesgemisch, 10 bis 32 cm, abbrechen, entsorgen**
Schotter-Kiesgemisch, aus Baustoffgemisch für Schottertragschicht, natürliche Gesteinskörnung TL Gestein, Körnung 0/32, Schichtdicke 10 bis 32 cm, unter abzubrechender Asphaltdeckschicht abbrechen, laden und fachgerecht entsorgen.
Menge: 250,000 m³

**01.02.29 Schotter-Kiesgemisch, 10 bis 32 cm, abbrechen, lagern**
*** Bedarfsposition ohne GB
Schotter-Kiesgemisch, aus Baustoffgemisch für Schottertragschicht, natürliche Gesteinskörnung TL Gestein, Körnung 0/32, Schichtdicke 10 bis 32 cm, unter abzubrechender Asphaltdeckschicht abbrechen, laden und für Wiedereinbau lagern.
Menge: 20,000 m³

**01.02.30 Sand, 12 bis 32 cm, laden, entsorgen**
Sand, Schichtdicke 12 bis 32 cm, unter abzubrechender Betonplattendecke inkl. Bettung abbrechen, laden und fachgerecht entsorgen.
Menge: 90,000 m³

#### Bereich 01.03 Erdarbeiten

*Hinweis: Für alle Erarbeiten gilt:*
Nähere Informationen sind dem beigefügten Boden- und Baugrundgutachten zu entnehmen.

**01.03.1 Oberboden abtragen, laden, entsorgen**
Oberboden, Homogenbereich B, Oberboden, GK 1, bis 35 cm mitteldicht, profilgerecht, in mehreren Teilflächen,  abtragen, laden und entsorgen, Abtragsdicke bis 35 cm, Mengenermittlung nach Aufmaß an der Entnahmestelle.
Menge: 5,000 m³

**01.03.2 Oberboden abtragen, laden, fördern, lagern**
Oberboden, Homogenbereich B, Oberboden, GK 1, bis 35 cm mitteldicht, profilgerecht, in mehreren Teilflächen, abtragen, laden, fördern und geordnet in Mieten lagern, Abtragsdicke bis 35 cm, Förderweg bis 0,5 km, Mieten max. 1,50 m hoch, Mengenermittlung nach Aufmaß an der Entnahmestelle.
Menge: 80,000 m³

**01.03.3 Fallschutzsand aufnehmen, laden, abfahren**
Fallschutzsand aufnehmen, laden, abfahren, Einbauhöhe über 30 cm, anfallende Stoffe zur Abfuhr getrennt lagern, fördern, laden und entsorgen. einschl. Transport- und Entsorgungskosten.
Menge: 110,000 m³

**01.03.4 Boden lösen, fördern, lagern**
Boden, Homogenbereich 2, anstehender Boden, SU-ST, schluffiger Lehm, GK 1, bis 30 cm, mitteldicht, ab Geländeoberfläche profilgerecht lösen, in mehreren Teilflächen, bauseits geordnet in Mieten lagern, Aushubtiefe bis 1 m
Menge: 30,000 m³

**01.03.5 Zulage Handschachtung**
Zulageposition für das Lösen von Oberboden und Boden in Handschachtung, Arbeiten im Bereich von Wurzeln vorhandener Bäume sowie im Leitungsbereich haben in Handschachtung zu erfolgen. Die örtliche BÜ ist über die Notwendigkeit der Handschachtung zu informieren.
Menge: 10,000 m³

**01.03.6 Boden lagernd, profilgerecht einbauen**
Boden, bauseits in Mieten lagernd, höhen- und profilgerecht nach Angaben der örtlichen Bauüberwachung einbauen, Abweichung max. +/- 2cm, Auftrag in mehreren Teilflächen, Geräteeinsatz ist möglich, Förderweg bis 100 m, Auftrag hohlraumfrei, standfest verdichten, Verformungsmodul mind. EV2 45 MN/m2, Verdichtungsgrad mind. DPr 0,92 bis 0,95, Auftragsdicke i.M. ca. 30cm bis 1 m, Steine ab 5 cm Durchmesser, Fremdkörper und schwer verrottbare Pflanzenteile aussortieren, ablesen und entsorgen, Entsorgungskosten gehen zu Lasten des AN, Abrechnung nach Auftragsprofilen/ Aufmaß.
Menge: 30,000 m³

**01.03.7 Boden liefern, profilgerecht einbauen**
Boden liefern und nach Angaben der Bauüberwachung einbauen, Bodengruppe 4 DIN 18915, nichtbelasteter Boden Z0 nach LAGA, aus gewachsenen Beständen, DIN 18300, höhen- und profilgerecht nach Angaben der örtlichen Bauüberwachung einbauen, Abweichung max. +/- 2cm, Teilflächen, Geräteeinsatz ist möglich, Auftrag hohlraumfrei, standfest verdichten, Verformungsmodul mind. EV2 45 MN/m2, Verdichtungsgrad mind. DPr 0,92 bis 0,95, Auftragsdicke i.M. ca. 30cm bis 1 m, Steine ab 5 cm Durchmesser, Fremdkörper und schwer verrottbare Pflanzenteile aussortieren, ablesen und entsorgen, Entsorgungskosten gehen zu Lasten des AN, Abrechnung nach Lieferscheinen und Auftragsprofilen/ Aufmaß.
Menge: 5,000 m³

**01.03.8 Boden laden, abfahren**
Boden, bauseits auf Mieten lagernd, laden und abfahren Tansport über öffentliche Straßen, Boden fachgerecht verwerten/ entsorgen, Abfallschlüssel AVV 17 05 04, Verwertungsanlage nach Wahl des AN, einschl. Transportkosten und Deponiegebühren.
Abrechnung nach Aufmaß an der Abbruchstelle sowie Wiegekarte der Entsorgungsstelle.
Menge: 40,000 m³

**01.03.9 Bodenaushub für Leitungsgraben Entwässerungsleitung**
Boden der Gräben für Entwässerungsleitungen, DIN 4124, Aushubtiefe i. M. bis ca. 80 cm ab OK-Geländebearbeitung, Sohlenbreite der Gräben bis ca. 80 cm, Homogenbereich 2, anstehender Boden, SU-ST, schluffiger Lehm, GK 1, bis 80 cm, mitteldicht, profilgerecht lösen, in Teillängen,
Steine ab 5 cm Durchmesser, Fremdkörper und schwer verrottbare Pflanzenteile ablesen und entsorgen, zur Wiederverwendung geeigneten Aushub seitlich lagern, nach dem Verlegen der Leitungen Gräben wieder verfüllen und lagenweise verdichten, Verdichtung EV2 Modul größer 45 MPa, Arbeiten mit Gerät, verbleibender Aushub zur Abfuhr geordnet in Mieten lagern, innerhalb der Baustelle transportieren, inkl. aller Nebenarbeiten, Abrechnung nach Aufmaß, Entsorgung wird gesondert vergütet.
Menge: 70,000 m³

**01.03.10 Bodenaushub Pflanzgrube**
Boden nach DIN 18300, für Pflanzgruben für Hochstämme lösen, abtragen, abfahren.
Die Kosten für Bodenlängstransporte und die ggf. erforderliche Zwischenlagerung auf den vom AN zu stellenden Flächen sind in diese Position einzukalkulieren.
Größe 80 x 80 cm,
Aushubtiefe 80 cm, Grubensohle lockern: Tiefe bis 20cm.
Menge: 12,000 St

**01.03.11 Baugrund auflockern kreuzweise T 15cm**
Baugrund auflockern, in zu entsiegelnden Bereichen, kreuzweise, Tiefe 15 cm, DIN 18915, Steine ab 5 cm Durchmesser, Fremdkörper und schwer verrottbare Pflanzenteile ablesen, nach Stoffen getrennt auf der Baustelle lagern.
Menge: 200,000 m²

**01.03.12 Füllsand/ Füllboden liefern, einbauen**
Nichtbindigen Füllsand/ Füllboden mit höchstens 10% abschlämmbaren Bestandteilen der Korngröße = 0,063 mm, ohne Lehm- oder Tonklumpen und organischem Bestandteilen, Korngröße bis max. 32 mm, frostsicher, unbelastet (Z 0 nach LAGA) liefern, lagenweise einbauen und verdichten.
Es muss eine mittlere Lagerungsdichte von mind. 7 Schlag pro 10 cm Eindringstiefe erreicht werden. Auf dem Erdplanum muss ein Verformungsmodul von mind. EV2 = 45 MN/m² erreicht werden. Das Aufmaß erfolgt im eingebauten Zustand. Nachweis über Lieferscheine.
Menge: 10,000 m³

**01.03.13 Oberboden, auf Mieten lagernd, einbauen**
Oberboden, bauseits vorhanden, auf Miete lagernd, laden, fördern und nach Angaben der örtlichen Bauüberwachung einbauen, höhen- und profilgerechter Einbau als Vegetationstragschicht, Abweichung max. +/- 2 cm, Auftragsdicke i.M. bis ca. 30 cm, Teilflächen, Geräteeinsatz ist möglich, Auftrag hohlraumfrei, standfest verdichten, aufgetragener Oberboden darf nicht wieder überfahren und verdichtet werden, Steine ab 5 cm Durchmesser, Fremdkörper und schwer verrottbare Pflanzenteile aussortieren, ablesen und entsorgen. Entsorgungskosten gehen zu Lasten des AN, bis ca. 35 m innerhalb der Baustelle transportieren, Abrechnung nach Auftragsprofilen/ Aufmaß.
Menge: 80,000 m³

**01.03.14 Oberboden liefern, profilgerecht einbauen**
Oberboden, sandig-humos, gesiebt, frei von Wurzelunkräutern liefern, höhen- und profilgerecht nach Angaben der örtlichen Bauüberwachung einbauen, Abweichung max. +/- 2 cm, Einbau in mehreren Teilflächen, Geräteeinsatz ist möglich, Förderweg bis 100 m, Auftragsdicke bis ca. 30 cm, Abrechnung nach Auftragsprofilen/ Aufmaß. Nachweis über Lieferscheine.
Menge: 40,000 m³

**01.03.15 Geotextil, wasserdurchlässig, liefern, verlegen**
Geotextilvlies, mechanisch verfestigter Vliesstoff, als
Trennlage, zur Ummantelung der Flächendrainage,
wasserdurchlässig, bestehend aus Polypropylen (PP),
Flächengewicht 150-200g/m², liefern und einbauen,
Bahnen überlappend einbauen, Überlappung der Bahnen
mind. 30 cm., Abrechnung nach abgedeckter Fläche
nach Aufmaß.
Menge: 270,000 m²

**01.03.16 Drainagekies, 16/32 mm, Flächendrainage**
Drainagekies, Körnung 16-32 mm, Flächendrainage für
Fallschutzbereiche, liefern und einbauen,
in Bereichen die bereits als Koffersohle berücksichtigt
wurden, Einbaustärke 15 cm
Menge: 26,000 m³

**01.03.17 Fallschutzbelag DIN EN 1176-1, Sand, Körnung 0,2/2, liefern, einbauen**
Fallschutzbelag DIN EN 1176-1 aus Sand/ Wesersand Körnung 0,2/2, Schichtdicke bis 40 cm, liefern, in Fallschutzflächen, die bereits als Koffersohle berücksichtigt wurden, einbauen.
Nachweis über Lieferscheine/ Aufmaß an der Einbaustelle.
Menge: 70,000 m³

#### Bereich 01.04 Zaunbau

**01.04.1 Zaunfundamente, 30 x 30 x 80 cm, C20/25**
Zaunfundamente, 30 x 30 x 80 cm, Beton C20/25, Fundamentarbeiten einschl. Erdarbeiten,
Beton liefern und einbauen, überschüssigen Boden zur eigenen Verwendung abfahren, Fundamente für Pfosten für Zaunanlage Stabgitterzaun, Höhe 1,40 bzw. 1,80 m, Pfosten liefern wird gesondert vergütet. Nachweis über Lieferscheine.
Menge: 59,000 St.

**01.04.2 Pfosten, Stahlvierkantrohr 1400/40**
Pfosten aus Stahlvierkantrohr S235 DIN EN 10219-2, mit Gittermattenhalterungen, Querschnitt 60/40 mm, Wanddicke 4 mm, Kopf verschlossen mit Aluminiumkappe, Gesamtpfostenlänge 200 cm, bandverzinkt DIN EN 10346 und pulverbeschichtet DIN 55633 in anthrazit, RAL 7016, liefern. Pfosten für Zaunanlage Stabgitterzaun, Höhe 1,40 m fachgerecht einbauen, Fundamentarbeiten werden gesondert vergütet.
Menge: 56,000 St

**01.04.3 Pfosten, Stahlvierkantrohr 1800/40**
Pfosten aus Stahlvierkantrohr S235 DIN EN 10219-2, mit Gittermattenhalterungen, Querschnitt 60/40 mm, Wanddicke 4 mm, Kopf verschlossen mit Aluminiumkappe, Gesamtpfostenlänge 260 cm, bandverzinkt DIN EN 10346 und pulverbeschichtet DIN 55633 in anthrazit, RAL 7016, liefern. Pfosten für Zaunanlage Stabgitterzaun, Höhe 1,80 m fachgerecht einbauen, Fundamentarbeiten werden gesondert vergütet.
Menge: 4,000 St

**01.04.4 Zaun Stahlgittermatte Doppelstabmatte H 1,43 m, RAL 7016**
Zaun mit Stahlgittermatten (Paneele) DIN EN 10223-7, als Doppelstabmatte, Höhe 1,43 m, ohne überstehende Spitzen, Maschenweite 50/200 mm, Dicke der senkrechten Drähte 6 mm, waagerechte Profile als Doppelstab 8 mm, liefern und befestigen an Pfosten der Folgeposition, mit Abdeckleiste, Bodenabstand 3 cm, Einzelfeldlänge 2,5 m, bandverzinkt DIN EN 10346 und pulverbeschichtet DIN 55633, Farbton anthrazit RAL 7016,
Hersteller/Typ

'.........'
vom Bieter einzutragen.
Menge: 130,000 m

**01.04.5 Zaun Stahlgittermatte Doppelstabmatte H 1,83 m, RAL 7016**
Zaun mit Stahlgittermatten (Paneele) DIN EN 10223-7, als Doppelstabmatte, Höhe 1,83 m, ohne überstehende Spitzen, Maschenweite 50/200 mm, Dicke der senkrechten Drähte 6 mm, waagerechte Profile als Doppelstab 8 mm, liefern und befestigen an Pfosten der Folgeposition, mit Abdeckleiste, Bodenabstand 3 cm, Einzelfeldlänge 2,5 m, bandverzinkt DIN EN 10346 und pulverbeschichtet DIN 55633, Farbton anthrazit RAL 7016,
Hersteller/Typ

'.........'
vom Bieter einzutragen.
Menge: 6,000 m

**01.04.6 Zulage Eckausbildung, H 1,40 m**
Zulage zur Vorposition für den Einbau von Anfangspfosten und Eckausbildungen
Menge: 3,000 St.

**01.04.7 Drehflügeltor 2-flüglig, 2,5 m H 1,80 m, RAL 7016**
Drehflügeltor, zweiflüglig, lichte Weite 2,50 m, Höhe 1,80 m, pulverbeschichtet DIN 55633, Farbton anthrazit RAL 7016, einschl. Liefer- und Betonierarbeiten, einschl. Schließung und Schlüssel

Hersteller/Typ

'.........'
vom Bieter einzutragen.
Menge: 1,000 St

**01.04.8 Drehflügeltor 1-flüglig, 1,5 m H 1,80 m, RAL 7016**
Drehflügeltor, einflüglig, lichte Weite 1,50 m, Höhe 1,80 m, pulverbeschichtet DIN 55633, Farbton anthrazit RAL 7016, einschl. Liefer- und Betonierarbeiten, einschl. Schließung und Schlüssel

Hersteller/Typ

'.........'
vom Bieter einzutragen.
Menge: 1,000 St

**01.04.9 Bohlenzaun, L 200 cm H 60 cm aus Holz herstellen**
Bohlenzaun/Bonanzazaun aus Holz, Höhe 60 cm über Flur, Gesamtlänge 200 cm, herstellen, inkl. Pfosten
Menge: 10,000 St

#### Bereich 01.05 Entwässerungsanlagen

**01.05.1 Straßenablauf, C 250, 50 x 30 liefern und einbauen**
Straßenablauf, C 250, 50 x 30 x 50 cm liefern und einbauen, Ablaufkörper aus Polymerbeton, Rostabdeckung aus Kanalguss,in Rinnenform, einschließlich Verschraubung, Belastungsklasse C 250, mit Geruchsverschluss, Schlammeimer und Muffe / Stutzen für Rohranschluss DN 100, liefern und einschl. Betonbettung nach Herstellerangaben, höhengerecht einbauen, inkl. aller Nebenarbeiten sowie umlaufender, bündiger Verfugung nach Einbau des angrenzenden Wegebelages, Abrechnung nach Aufmaß,

Lieferhinweis:
Ablaufkörper Combipoint PE
Rost, Rinnenform
ACO GmbH
Am Ahlmannkai
24782 Büdelsdorf
kundencenter@aco.com

oder gleichwertiger Art
Angebotenes Erzeugnis (Fabrikat / Hersteller): '.........'
Menge: 3,000 St

**01.05.2 Hofablauf, B 125, 30 x 30 liefern und einbauen**
Hofablauf, B 125,30 x 30 cm liefern und einbauen, Hofablauf aus Polymerbeton, mit Ablaufteil, mit Zarge, Gussrost Voronoi, einschließlich Verschraubung, Belastungsklasse B125, mit, Schlammeimer und Muffe/ Stutzen für Rohranschluss DN100, liefern und einschl. Betonbettung nach Herstellerangaben, höhengerecht einbauen, inkl. aller Nebenarbeiten sowie umlaufender, bündiger Verfugung nach Einbau des angrenzenden Wegebelages, Abrechnung nach Aufmaß,

Lieferhinweis:
Multipoint Baukasten B 125 inkl. Rost Voronoi
ACO GmbH
Am Ahlmannkai
24782 Büdelsdorf
kundencenter@aco.com

oder gleichwertiger Art

Angebotenes Erzeugnis (Fabrikat / Hersteller): '.........'
Menge: 6,000 St

**01.05.3 Entwässerungsrinne B 125, liefern, einbauen**
Rinnensystem B 215, gemäß DIN EN 1433 / DIN 19580, aus Polymerbeton, überfahrbar, Nennweite 100 mm, Kantenschutzausführungen Stahl verzinkt oder Edelstahl, zur Verlegung mit integriertem Sohlengefälle 0,5 %, liefern und nach Herstellerangaben ortfest in 15 cm Beton C20/25 versetzen, einschl. Abdeckroste Voronoi, Einlaufkasten mit Schmutzeimer, Geruchsverschluss sowie Stirnwand für Rinnenanfang und -ende, einschl. Anschluss an vorhandenen Regenwasserschacht/ zu verlegende Entwässerungsleitung.

Lieferhinweis:
Multiline Seal inkl. Rost Voronoi
ACO GmbH
Am Ahlmannkai
24782 Büdelsdorf
kundencenter@aco.com

oder gleichwertiger Art
Menge: 18,000 m

**01.05.4 Entwässerungsleitung liefern, einbauen**
Entwässerungsleitung, KG 2000, DN 100, mit Lippendichtring, liefern, in herzustellenden Leitungsgraben höhen- und fluchtgerecht verlegen, in Bettung aus steinfreiem Sand, die Leitung mit steinfreiem Sand 30 cm über Rohrscheitel andecken, einschl. notwendiger Verbindungsmuffen, einschl. Formteile zum Verbinden der Leitungen.
Material: KG 2000, Polypropylen (PP-MD)
Nennweite: DN100,
Abrechnung nach Aufmaß der Leitungsgräben
Menge: 135,000 m

**01.05.5 Entwässerungsleitung als Leerrohr liefern, einbauen**
Leerrohr, KG 2000, DN 100, mit Lippendichtring, liefern, in herzustellenden Leitungsgraben höhen- und fluchtgerecht verlegen, in Bettung aus steinfreiem Sand, die Leitung mit steinfreiem Sand 30 cm über Rohrscheitel andecken, einschl. notwendiger Verbindungsmuffen, einschl. Formteile zum Verbinden der Leitungen.
Material: KG 2000, Polypropylen (PP-MD)
Nennweite: DN100,
Abrechnung nach Aufmaß der Leitungsgräben
Menge: 65,000 m

**01.05.6 Entwässerungsleitung an RW-Schacht anschließen**
Entwässerungsleitung DN100 der Vorpositionen an vorhandenen Schacht anschliessen, einschl. Freilegen des Anschlussbereiches, teilweise in Handschachtung, Boden zur Wiederverwendung seitlich lagern, neue Leitung anschließen, Grube lagenweise verfüllen und verdichten, nach ZTV E-StB 17, DPr mind. 97%. Verdrängten Boden laden, transportieren und in Mieten zur Wiederverwendung oder Entsorgung auf der Baustelle lagern. Grabentiefe: ca. 1,00 m unter GOK
Menge: 2,000 St

**01.05.7 Schachtabdeckungen höhengerecht anpassen, bis 10 cm**
Schachtabdeckungen/-deckel, Hofabläufe an OK Gelände anpassen, inkl. aller Ausgleichsringe/ Abbrucharbeiten, Höhenänderung +/- 10 cm, anfallende Stoffe zur Abfuhr geordnet lagern, laden und entsorgen, einschl. Deponiegebühren.
Menge: 7,000 St

**01.05.8 Dreireihige Pflasterrinne herstellen**
Dreireihige Pflasterrinne herstellen, Gesamtbreite 30 cm, aus Rechteckpflaster 20 x 10 oder Quadrat 10 x 10 cm Beton grau, ohne Fase, gem. DIN EN 1340, Oberfläche Betonglatt, liefern, in Beton versetzen, mit Betonfundament, Stärke 20 cm, und Rückenstütze Beton C12/15, einbauen in Pflasterflächen, Bereiche die bereits als Koffersohle berücksichtigt wurden, einschl. Anarbeiten an einzubauende Punktabläufe
Menge: 90,000 m

#### Bereich 01.06 Befestigte Flächen

**01.06.1 Planum EV2 45MPa**
Planum profilgerecht herstellen, in Flächen die neu versigelt werden, verdichten, Verdichtung Verformungsmodul mind. EV2 45 MPa, für neu zu befestigte Wege- und Platzflächen, mit Gefälle, Abweichung von der Sollhöhe +/- 2 cm auf 4 m, Abrechnung nach Flächenaufmaß
Menge: 1730,000 m²

**01.06.2 FSS Bk 1,0 DPr1 EV2 120MPa 0/32 D 15 cm**
Frostschutzschicht ZTV SoB-StB, gebrochenes Natursteinschotter-Splitt-Sand-Gemisch, Körnung 0/32, bauseits lagernd, in befahrbare Wege- und Platzflächen, höhen- und profilgerecht einbauen, Einbaustärke 15 cm, im verdichteten Zustand, Planum +/- 2 cm, mit Gefälle, lagenweise bei ausreichender Feuchtigkeit verdichten, Verformungsmodul EV2 mind. 120 MPa, Abrechnung nach Auftragsprofilen
Menge: 300,000 m³

**01.06.3 STS Bk 1,0 DPr1 EV2 150MPa 0/32 D 20 cm**
Schottertragschicht ZTV SoB-StB, Belastungsklasse RStO 12 Bk 1,0, Verdichtungsgrad mind. DPr 1, Verformungsmodul auf der Oberfläche mind. EV2 150 MPa, Ungleichförmigkeitszahl U mind. 13,
aus Baustoffgemisch für Schottertragschicht, Körnung 0/32, Schichtdicke 20 cm, herstellen
Einbau zwischen Randeinfassungen,
abgerechnet wird nach Aufmaß der befestigten Fläche,
Ausführung gemäß Zeichnung.
Menge: 400,000 m³

**01.06.4 Bordstein Beton TB 8/25 Fundament/Rückenstütze C12/15 D 20 cm**
Bordstein aus Beton, DIN EN 1340, Maße 8/25/100, DIN 483, Form TB 8/25, Witterungswiderstand A, Abriebwiderstand F, Biegezugfestigkeit S, als seitliche Einfassung, für Wege- und Platzflächen, liefern, mit Fundament und einseitiger Rückenstütze aus Beton, C12/15, höhen- und fluchtgerecht, engfugig, in Teillängen, einbauen, gem. DIN EN 206-1 und DIN 1045-2, Dicke 20 cm, Breite der Rückenstütze 15 cm, inkl. aller Anpassungsschnitte und erforderlichen Erdarbeiten.
Menge: 287,000 m

**01.06.5 Platten, 100 x 50 x 5 cm, aus Beton, liefern und verlegen**
Platten 100 x 50 x 5 cm, aus Beton, liefern, fachgerecht mit Abstand von 25 cm im Rasen verlegen,
auf Bettung aus Sand, ohne Schnittarbeiten,
anfallende Stoffe laden und fachgerecht entsorgen.
Menge: 7,000 St

**01.06.6 Platten, 50 x 50 x 5 cm, aus Beton, liefern und verlegen**
Platten 50 x 50 x 5 cm, aus Beton, liefern, fachgerecht verlegen,
auf Bettung aus Sand, einschließlich Schnitt- und Anpassungsarbeiten,
anfallende Stoffe laden und fachgerecht entsorgen.
Menge: 200,000 m²

**01.06.7 Betonsteinpflasterdecke L/B 200/100 mm D 80 mm, Ellbogenverband, herstellen**
Pflasterdecke, mit TL Pflaster-StB, aus Pflastersteinen
aus Beton DIN EN 1338, Maße L/B 200/100 mm, Dicke
80 mm, max. Differenzen K, Witterungswiderstand D,
Abriebwiderstand I, ohne Fase, im Ellbogenverband, Farbton grau, auf Platzflächen, Bettung
aus Brechsand-Splitt-Gemisch, Körnung 0/4, Dicke 3 bis
5 cm, liefern und verlegen.
Nach Verlegung die Fugen mit zu lieferndem Fugenmaterial, 0/4 mm nach TL Pflaster-StB, aus natürlicher Gesteinskörnung, filterstabil gegenüber Bettungsmaterial, füllen. Die Fugenfüllung muss vollständig und kontinuierlich mit Fortschreiten des Verlegens erfolgen, ggf. mehrmalig Nachverfugen. Das Fugenmaterial darf keine latent hydraulischen Eigenschaften aufweisen (z.B. Kalkstein).
Vor dem Abrütteln ist überschüssiges Fugenmaterial vollständig abzukehren. Anschließend Fläche mit geeignetem Gerät bis zur Standfestigkeit abrütteln und erneut Fugen durch Einschlämmen füllen. Beim Abrütteln ist eine Plattengleitvorrichtung zu verwenden. Die Rüttelgewichte sind auf die Steindicke und -größe abzustimmen. Die Verlegehinweise des Herstellers sind zu beachten.
Menge: 1730,000 m²

**01.06.8 Flächen aus Rasengitterstein, herstellen**
Pflasterdecke aus Rasengitterstein
aus Beton DIN EN 1338, Rastermaße 495 x 247 mm, Dicke
80 mm, Farbton grau, auf Platzflächen in Rücksprache mit dem AG, Bettung aus Brechsand-Splitt-Gemisch, Körnung 0/4, Dicke 3 bis 5 cm, liefern und nach ZTVPflaster-StB 20 verlegen.
Nach Verlegung die Fugen mit zu liefernedem Fugenmaterial, 0/4 mm nach ZTVPflaster-StB 20, aus natürlicher Gesteinskörnung, filterstabil gegenüber Bettungsmaterial, füllen. Die Fugenfüllung muss vollständig und kontinuierlich mit Fortschreiten des Verlegens erfolgen, ggf. mehrmalig Nachverfugen. Das Fugenmaterial darf keine latent hydraulischen Eigenschaften aufweisen (z.B. Kalkstein).
Vor dem Abrütteln ist überschüssiges Fugenmaterial vollständig abzukehren. Anschließend Fläche mit geeignetem Gerät bis zur Standfestigkeit abrütteln und erneut Fugen durch Einschlämmen füllen. Beim Abrütteln ist eine Plattengleitvorrichtung zu verwenden. Die Rüttelgewichte sind auf die Steindicke und -größe abzustimmen. Die Verlegehinweise des Herstellers sind zu beachten.

Hersteller/Typ '.........'

vom Bieter einzutragen.

Lieferhinweis:
CiyPur-Rasenstein

EHL AG
Alte Chaussee 127
56642 Kruft
T +49 26 52 80 08-0
F +49 26 52 80 08-88
E info@ehl.de
www.ehl.de
Menge: 70,000 m²

**01.06.9 Schnitt Betonpflaster**
Notwendige Schnitte am Pflaster der Vorposition, per Nassschnitt trennen und an Kanten und Einfassungen verlegen.
Menge: 100,000 m

**01.06.10 Lichtschacht anpassen**
Vorhandene Höhe der Lichtschächte anpassen, händisch, ggf. in Form von Maurerarbeiten oder als Fertigbetonteil, inkl. Schachtabdeckung; begehbar
Menge: 2,000 St

**01.06.11 Bank, Beton 200 x 45 x 45, liefern und einbauen**
Bank aus Beton, ohne Rückenlehne, Farbton betongrau, Beton hydrophobiert, Betonbank für den Außenbereich, liefern und einbauen einschl. Fundament- und Erdarbeiten, Maße 200 x 45 x 45 cm
Hersteller/Typ '.........'

vom Bieter einzutragen.

Lieferhinweis:
Betonbank Banco

Betont GmbH
Ravenna-Parl 2
33790 Halle (Westf.)
T +49 5201 6614-100
F +49 5201 6614-299
E info@betont.com
betont.com
Menge: 8,000 St

**01.06.12 Betonblockstufe 100/35/15 liefern, einbauen**
Betonblockstufe, 100/35/15, betongrau, in Zemetmörtel, als Treppe mit Halbversatz herstellen,
Die Hinweise des Herstellers beim Bau sind zu beachten.
Menge: 20,000 m

**01.06.13 Winkelstützelement, Beton, 100 cm**
Winkelstützwand DIN EN 15258, DIN EN 1045-02, DIN EN 206-1, Bauhöhe 100 cm, Fertighöhe über Flur bis ca. 80 cm, 100 cm Baubreite, Ausführung Sichtbeton glatt, Farbe betongrau,Wandstärke 10/12 cm, Betongüte C30/37, Expositionsklasse XC4, XF1, WF mit Bewährung, Lastfall 1, liefern und höhen- und fluchtgerecht auf frostsicherem Unterbau in ein 5 cm starkes Mörtelbett versetzen.
Menge: 61,000 m

**01.06.14 Winkelstützelement, Beton, 80 cm**
Winkelstützwand DIN EN 15258, DIN EN 1045-02, DIN EN 206-1, Bauhöhe 80 cm, Fertighöhe über Flur bis ca. 60 cm, 100 cm Baubreite, Ausführung Sichtbeton glatt, Farbe betongrau,Wandstärke 10/12 cm, Betongüte C30/37, Expositionsklasse XC4, XF1, WF mit Bewährung, Lastfall 1, liefern und höhen- und fluchtgerecht auf frostsicherem Unterbau in ein 5 cm starkes Mörtelbett versetzen.
Menge: 84,000 m

**01.06.15 Eckausbildung Winkelstützelement, Beton, 100 cm**
Eckausbildung Winkelstützwand 90°, DIN EN 15258, DIN EN 1045-02, DIN EN 206-1, Bauhöhe 100 cm, Fertighöhe über Flur bis ca. 80 cm, 50 cm Baubreite, Ausführung Sichtbeton glatt, Farbe betongrau,Wandstärke 10/12 cm, Betongüte C30/37, Expositionsklasse XC4, XF1, WF mit Bewährung, Lastfall 1, liefern und höhen- und fluchtgerecht auf frostsicherem Unterbau in ein 5 cm starkes Mörtelbett versetzen.
Menge: 4,000 St

**01.06.16 Eckausbildung Winkelstützelement, Beton, 80 cm**
Eckausbildung Winkelstützwand 90°, DIN EN 15258, DIN EN 1045-02, DIN EN 206-1, Bauhöhe 80 cm, Fertighöhe über Boden bis ca. 60 cm, 50 cm Baubreite, Ausführung Sichtbeton glatt, Farbe betongrau,Wandstärke 10/12 cm, Betongüte C30/37, Expositionsklasse XC4, XF1, WF mit Bewährung, Lastfall 1, liefern und höhen- und fluchtgerecht auf frostsicherem Unterbau in ein 5 cm starkes Mörtelbett versetzen.
Menge: 8,000 St

**01.06.17 Nivellierschicht, 0/16, EV2 80MPa 0/32 D - 60 mm**
Nivellierschicht, Verformungsmodul auf der Oberfläche mind. EV2 80 MPa, Ungleichförmigkeitszahl U mind. 13, aus Baustoffgemisch als ausgleichende Schicht, natürliche Gesteinskörnung TL Gestein, Körnung 0/16, Schichtdicke bis 100 mm, Einbau zwischen Randeinfassungen unter EPDM-Belag aus Gummigranulat, auf 140 mm STS, abgerechnet wird nach Auftragsprofilen, Lieferschein zum Nachweis
Die Vergütung für die Herstellung der STS erfolgt über die Pos. 06.3.
Menge: 8,000 m³

**01.06.18 Kunststoffbelag, EPDM-Granulat, 2 schichtig, liefern und einbauen**
Kunststoffbelag, 2-schichtig, gem. DIN V 18035-6, wasserdurchlässig, liefern und fachgerecht zwischen Randeinfassungen aus TB 8 einbauen.
Belagstyp: für Fallschutz gem. DIN V 18035-6 Bezeichnung: schüttbeschichteter Belag
Basisschicht: Polyurethan gebundenes Gummigranulat, geschüttet. Schichtdicke: ca. 50 mm
Oberschicht: Polyurethan gebundenes EPDM-Granulat, geschüttet. Schichtdicke: ca. 10 mm Oberfläche EPDM-Granulat, flachgelagert
Farbe: 067 Grün
Gesamtdicke: ca. 60 mm

Lieferhinweis:
REGUPOL multicourt DLX
Farbe 067 Grün
Sabine Rehberg
REGUPOL Germany GmbH & Co. KG
+49 2751 803 236
s.rehberg@regupol.de
Menge: 130,000 m²

**01.06.19 Herstellung Mähkante**
Herstellung Mähkante aus Rechteckbetonpflaster
Maße 10/20/8 passend zum übrigen Belag
Verlegung auf Fundamentbeton ca 15cm stark,
entlang der Tiefborde als Mähkante
Breite 20cm
Menge: 90,000 m

#### Bereich 01.07 Entsorgung

**01.07.1 Siedlungs- und Parkabfälle, biologisch, entsorgen AVV 20 02 01**
Siedlungs- und Parkabfälle, biologisch abbaubar, auf der Baustelle lagernd, laden, transportieren, entsorgen, Abfallschlüssel AVV 20 02 01, einschl. Transportkosten und Deponiegebühren, Verwertungsanlage nach Wahl des AN, Nachweis über Wiegekarten der Verwertungsstelle.
Menge: 0,500 t

**01.07.2 Siedlungs- und Parkabfälle entsorgen, AVV 20 02 03**
Siedlungs- und Parkabfälle, auf der Baustelle lagernd, laden, transportieren, entsorgen, Abfallschlüssel AVV 20 02 03, einschl. Transportkosten und Deponiegebühren, Verwertungsanlage nach Wahl des AN, Nachweis über Wiegekarten der Verwertungsstelle.
Menge: 0,500 t

**01.07.3 Gemischte Bau- und Abbruchabfälle entsorgen, AVV 17 09 04**
Gemischte Bau- und Abbruchabfälle, auf der Baustelle lagernd, laden, transportieren, entsorgen, Abfallschlüssel AVV 17 09 04, einschl. Transportkosten und Deponiegebühren, Verwertungsanlage nach Wahl des AN, Nachweis über Wiegekarten der Verwertungsstelle.
Menge: 1,000 t

**01.07.4 Mineralien (Sand und Steine) entsorgen, AVV 191209**
Schotter, bauseits lagernd, Herkunft unter aufgenommenen Belägen, mit Boden und anderen, mineralischen oder organischen Substanzen vermischt, als Frostschutz- und Tragschicht gem. DIN nicht mehr zu verwenden,laden und entsorgen, inkl. Kippgebühren, Abfallschlüssel 191209 - Mineralien (Sand und Steine)
Abrechnung nach anerkannten Wiegekarten.
Menge: 20,000 m³

#### Bereich 01.08 Einbauten

**01.08.1 Balancierpfad liefern und einbauen**
Balancierpfad bestehend aus fünf Elementen liefern und nach Herstellerangaben aufstellen.

1 x Cross Over, bestehend aus: Laufhölzer : Balken, beidseitig mit Rundkopf, d = 140 mm; 2facher Mantelschliff; KDI chromfreie Kesseldruckimprägnierung mit RAL Gütezeichen; kernfreies oder kerngetrenntes Nadelholz FSC zertifiziert; Aufständerung: Ständerfüße d = 42 mm Stahl feuerverzinkt, kraftschlüssig in Pfosten verklebt

1 x Quick Step: Laufhölzer: Balken, beidseitig mit Rundkopf, d = 120 mm/100 mm; 2facher Mantelschliff; KDI chromfreie Kesseldruckimprägnierung mit RAL Gütezeichen; kernfreies oder kerngetrenntes Nadelholz FSC zertifiziert; Aufständerung: Ständerfüße d = 42 mm Stahl feuerverzinkt, kraftschlüssig in Pfosten verklebt

1 x Disco Fox: Laufholz: Balken, beidseitig mit Rundkopf, d = 160 mm; 2facher Mantelschliff; KDI chromfreie Kesseldruckimprägnierung mit RAL Gütezeichen; kernfreies oder kerngetrenntes Nadelholz FSC zertifiziert; Feder: Federstahl pulverbeschichtet, RAL 3000 feuerrot, d = 160 mm, t = 19 mm; Kopfplatte: Stahl pulverbeschichtet, RAL 9017 Verkehrsschwarz, t = 6 mm; Fußplatte: Stahl pulverbeschichtet, RAL 9005 Tiefschwarz, t = 8 mm

1 x Step 40: abgeflacht, d = 180 mm; 2facher Mantelschliff; KDI chromfreie Kesseldruckimprägnierung mit RAL Gütezeichen; kernfreies oder kerngetrenntes Nadelholz FSC zertifiziert; Aufständerung: Ständerfüße d = 42 mm Stahl feuerverzinkt, kraftschlüssig in Pfosten verklebt

1 x Step 60: Pfosten: abgeflacht, d = 180 mm; 2facher Mantelschliff; KDI chromfreie Kesseldruckimprägnierung mit RAL Gütezeichen; kernfreies oder kerngetrenntes Nadelholz FSC zertifiziert; Aufständerung: Ständerfüße d = 42 mm Stahl feuerverzinkt, kraftschlüssig in Pfosten verklebt
Einschl. notw. Erdanker und Erd- und Fundamentarbeiten, einschl. Lieferkosten

Lieferhinweis:
Angebot 3968183
eibe Produktion+Vertrieb GmbH & Co. KG
Herr Schulte
Industriestr. 1
97285 Röttingen
09338/89-376
eibe@eibe.de
oder gleichwertiger Art
angebotenes Produkt:

'.........'
vom Bieter einzutragen
Menge: 1,000 St.

**01.08.2 Balancierelement liefern und einbauen**
Balancierelement Snoopy liefern und nach Herstelleranlagen aufstellen.
1 x Strandgut Snoopy: Nadelholz bestehend aus:
4 x Pfostenschuh: Stahl feuerverzinkt
Fundamente: 4 x OF oder 4 x FFk
Laufhölzer: Balken, beidseitig mit Rundkopf, d = 140 mm; 2facher Mantelschliff; KDI chromfreie Kesseldruckimprägnierung mit RAL Gütezeichen; kernfreies oder kerngetrenntes Nadelholz FSC zertifiziert; Aufständerung: Ständerfüße d=42mm Stahl feuerverzinkt, kraftschlüssig in Pfosten verklebt
Einschl. notw. Erdanker und/oder Erd- und Fundamentarbeiten, einschl. Lieferkosten
Lieferhinweis:
Angebot 3968183
eibe Produktion+Vertrieb GmbH & Co. KG
Herr Schulte
Industriestr. 1
97285 Röttingen
09338/89-376
eibe@eibe.de
oder gleichwertiger Art
angebotenes Produkt:

'.........'
vom Bieter einzutragen
Menge: 1,000 St.

**01.08.3 Wackelsteg liefern und einbauen**
Wackelsteg Cha Cha Cha liefern und nach Herstelleranlagen aufstellen.
bestehend aus: 2 x Handläufe: Edelstahl
2 x Kettengehänge: Stahl feuerverzinkt
2 x Querträger: Nadelholz
7 x Tritthölzer: Nadelholz
Fundamente: 4 x OF oder 4 x FFk
Pfosten: Balken, beidseitig mit Rundkopf, d = 140 mm; 2facher Mantelschliff; KDI chromfreie Kesseldruckimprägnierung mit RAL Gütezeichen; kernfreies oder kerngetrenntes Nadelholz FSC zertifiziert, Laufhölzer: KDI chromfreie Kesseldruckimprägnierung mit RAL Gütezeichen; kernfreies oder kerngetrenntes Nadelholz FSC zertifiziert, Aufständerung: Ständerfüße d = 42 mm Stahl feuerverzinkt, Handläufe: Edelstahl (V2A), Ketten: aus korrosionsbeständige Feingliederketten aus verzinktem Stahl als tragendes Element, garantiert höchste Belastbarkeit und Beständigkeit, eingesetzt bei Übergängen
Einschl. notw. Erdanker und/oder Erd- und Fundamentarbeiten, einschl. Lieferkosten
Lieferhinweis:
Angebot 3968183
eibe Produktion+Vertrieb GmbH & Co. KG
Herr Schulte
Industriestr. 1
97285 Röttingen
09338/89-376
eibe@eibe.de
oder gleichwertiger Art
angebotenes Produkt:

'.........'
vom Bieter einzutragen
Menge: 1,000 St.

**01.08.4 Tibetsteg liefern und einbauen**
Tibetsteg Jive liefern und nach Herstelleranlagen aufstellen.
bestehend aus: 2 x Handläufe: Edelstahl
1 x Kettengehänge: Stahl feuerverzinkt
2 x Querträger: Nadelholz
3 x Tritthölzer: Nadelholz
Fundamente: 4 x OF oder 4 x FFk
Pfosten: Balken, beidseitig mit Rundkopf, d = 140 mm; 2facher Mantelschliff; KDI chromfreie Kesseldruckimprägnierung mit RAL Gütezeichen; kernfreies oder kerngetrenntes Nadelholz FSC zertifiziert, Laufhölzer: Balken, beidseitig mit Rundkopf, d = 140 mm; 2facher Mantelschliff; KDI chromfreie Kesseldruckimprägnierung mit RAL Gütezeichen; kernfreies oder kerngetrenntes Nadelholz FSC zertifiziert, Aufständerung: Ständerfüße d = 42 mm Stahl feuerverzinkt, Handläufe: Edelstahl (V2A), Ketten: aus korrosionsbeständige Feingliederketten aus verzinktem Stahl als tragendes Element, garantiert höchste Belastbarkeit und Beständigkeit, eingesetzt bei Übergängen
Einschl. notw. Erdanker und/oder Erd- und Fundamentarbeiten, einschl. Lieferkosten
Lieferhinweis:
Angebot 3968183
eibe Produktion+Vertrieb GmbH & Co. KG
Herr Schulte
Industriestr. 1
97285 Röttingen
09338/89-376
eibe@eibe.de
oder gleichwertiger Art
angebotenes Produkt:

'.........'
vom Bieter einzutragen
Menge: 1,000 St.

**01.08.5 Hüpfblume liefern und einbauen**
Hüpfblume liefern und nach Herstelleranlagen aufstellen.
bestehend aus: 1 x Hüpfplatte: geriffeltes HPL
3 x Federn: Federstahl
Fundamente: 1 x OF
Platte: HPL braun geriffelt, t = 15 mm
Feder: Federstahl pulverbeschichtet, grün, d = 85 mm, t = 10,5 mm
Winkel: Flachstahl t = 5 mm; Platte 150 x 150 mm, t = 5 mm
Einschl. notw. Erdanker und/oder Erd- und Fundamentarbeiten, einschl. Lieferkosten
Lieferhinweis:
Angebot 3968183
eibe Produktion+Vertrieb GmbH & Co. KG
Herr Schulte
Industriestr. 1
97285 Röttingen
09338/89-376
eibe@eibe.de
oder gleichwertiger Art
angebotenes Produkt:

'.........'
vom Bieter einzutragen
Menge: 1,000 St.

**01.08.6 Spielanlage liefern und einbauen**
Spielanlage Extron Solo, NH kdi, liefern und nach Herstellerangaben aufstellen
bestehend aus:
15 x Pfostenkonstruktion: Nadelholz oder Stahl
2 x Podest Blatt: Hochdrucklaminat (HPL)
1 x Podest Herz: Hochdrucklaminat (HPL)
1 x Podest Kantholz: Hochdrucklaminat (HPL), Nadelholz
1 x Podest Rasen: Hochdrucklaminat (HPL)
1 x Podest Stein: Hochdrucklaminat (HPL)
4 x Podest: Hochdrucklaminat (HPL)
5 x Podestkonstruktion: Stahl feuerverzinkt
1 x Dach: Nadelholz, Hochdrucklaminat (HPL)
1 x Blattaufstieg: Edelstahl (V2A), kunststoffummanteltes Stahlseil, Nadelholz
1 x Drehstammaufstieg: Nadelholz, Edelstahl (V2A)
1 x Knospenaufstieg: Nadelholz
1 x Materialleiter: Nadelholz, Edelstahl (V2A), kunststoffummanteltes Stahlseil
1 x Inselübergang gerade: Hochdrucklaminat (HPL), Edelstahl (V2A), Nadelholz
1 x Pfahlkettenübergang gerade: Nadelholz, Edelstahl (V2A)
1 x Wippbalkenübergang gerade: Nadelholz, Edelstahl (V2A)
1 x 3D-Brüstung: Nadelholz, Hochdrucklaminat (HPL)
5 x Brüstung: Nadelholz
4 x Durchlaufsicherung: Nadelholz
2 x Durchlaufsicherung: kunststoffummanteltes Stahlseil, Edelstahl (V2A)
6 x Zugangsverengung: Hochdrucklaminat (HPL)
1 x Spiel-Brüstung Ast: Hochdrucklaminat (HPL), Acrylglas (UV-Beständig)
1 x Spiel-Brüstung Farbdrehscheibe: Hochdrucklaminat (HPL), Acrylglas (UV-Beständig)
1 x Spiel-Brüstung Klang: Hochdrucklaminat (HPL), Edelstahl (V2A), kunstoffummanteltes Stahlseil
1 x Spiel-Brüstung Raetsel: Hochdrucklaminat (HPL)
1 x Spiel-Brüstung Spiegel: Hochdrucklaminat (HPL), Acrylglas (UV-Beständig)
3 x Griffset: Aluminium, beschichtet
Beschläge: Edelstahl (V2A)
Fundamente: 14 x OF
Fallschutz netto: 75,5 m²
Spielgerät nach Herstellerangaben unter
Berücksichtigung der DIN EN 1176 aufstellen.
Einschl. notw. Erdanker und/oder Erd- und Fundamentarbeiten, einschl. Lieferkosten

Lieferhinweis:
Spielanlage Extron, Solo
eibe Produktion+Vertrieb GmbH & Co. KG
Herr Schulte
Industriestr. 1
97285 Röttingen
09338/89-376
eibe@eibe.de
oder gleichwertiger Art
angebotenes Produkt:

'.........'
vom Bieter einzutragen
Menge: 1,000 St.

**01.08.7 Muldenanbaurutsche liefern und einbauen**
Muldenanbaurutsche, 270 Grad. PH 245 cm, rechts gewendelt FL 3 V2A iefern und einbauen,
Lieferumfang:
1x Muldenanbaurutsche: Edelstahl (V2A)
Beschläge: Edelstahl (V2A)
Mindest-Raum: 4,76x4,45x4,25 m
freie Fallhöhe: 245 cm
Montage: -
Bodenbeschaffenheit: mind. Sand
Fundamente: 3 x OF
Fallschutz netto: 18,5 m²
Spielgerät nach Herstellerangaben unter
Berücksichtigung der DIN EN 1176 aufstellen.
Einschl. notw. Erdanker und/oder Erd- und Fundamentarbeiten, einschl. Lieferkosten

Lieferhinweis:
Angebot 3968183
Muldenanbaurutsche, 270 Grad, PH 245 cm, rechts gewendelt FL 3, V2A
eibe Produktion+Vertrieb GmbH & Co. KG
Herr Schulte
Industriestr. 1
97285 Röttingen
09338/89-376
eibe@eibe.de
oder gleichwertiger Art
angebotenes Produkt:

'.........'
vom Bieter einzutragen
Menge: 1,000 St.

**01.08.8 Vierfachschaukel liefern und einbauen**
Vierfachschaukel Falke liefern und nach Herstellerangaben aufstellen.
1 x Vierfachschaukel Falke H 235, Ø 125 cm, Stahlbalken. NH kdi, Stahl verzinkt, FL 3 liefern und nach Herstellerangaben aufstellen.
1 x Vierfachschaukel Falke  bestehend aus:
6 x Pfostenkonstruktion Nadelholz
1 x Schaukelbalken Stahl
4 x Aussteifung Edelstahl (V2A)
6 x Schaukelgelenk Edelstahl (V2A)
2 x Sicherungskette Edelstahl (V2A)
1 x Verbindungsblech Balkenteilung Edelstahl (V2A)
8 x Dekoeck Nadelholz
2 x Abdeckung Kunststoff
1 x Nesthockerschaukel mit Gummigeflecht ø 125 cm und Kette Seilring, Stahlseil-Gliedermatte, Gummigewebe über Kettenaufhängung, Stahl verzinkt
2 x Sicherheitsschaukelsitz mit Kette Gummi schwarz, Edelstahl (V2A)
Beschläge Edelstahl (V2A)
Fundamente: Montage mit Ortbetonfundament: OF: 6 x(1,16m³)
Pfosten: mit Rundkopf D = 160 mm, 2facher Mantelschliff, Nadelholz
FSC zertifiziert, Aufständerung: Ständerfüße D = 42 mm Stahl feuerverzinkt, kraftschlüssig in Pfosten verklebt, Schaukelbalken: Stahl feuerverzinkt, Nesthocker: farbiger Seilring, D = 900 mm, Sitzfläche: Stahlseil-Gliedermatte, Ketten: aus nicht rostende Feinglieder-Edelstahlketten (V2A) aus verschweißten Kettengliedern (Durchmesser 6 mm), eingesetzt bei Sandaufzügen und Schaukeln, Sicherheitsschaukelsitz: Gummi schwarz
Einschl. notw. Erdanker und/oder Erd- und Fundamentarbeiten, einschl. Lieferkosten
Spielgerät nach Herstellerangaben unter
Berücksichtigung der DIN EN 1176 aufstellen.

Lieferhinweis:
Angebot 3970160
Vierfachschaukel Albatros
eibe Produktion+Vertrieb GmbH & Co. KG
Herr Schulte
Industriestr. 1
97285 Röttingen
09338/89-376
eibe@eibe.de
oder gleichwertiger Art
angebotenes Produkt:
'.........'

vom Bieter einzutragen
Menge: 1,000 St.

**01.08.9 Materialcontainer 6 m liefern und aufstellen**
Materialcontainer,6 m, Blech, mit Doppeltür auf der langen Seite, L 5880 x B 2140 x H 2090 mm Außenmaße, mit Boden aus OSB-Platten, Sicherheitsschloss mit doppeltem Zylinder inkl. Schlüssel, mit Kranösen und Staplerlaschen für den Transport, Farbe RAL 7016 anthrazitgrau, Durchgangsmaß Tür: 1750 mm 1880 mm, liefern und nach Herstellerangaben aufstellen
Einschl. Erd- und Fundamentarbeiten, einschl. Lieferkosten

Lieferhinweis:
Elipo GmbH
Am Kolba 2
92360 Mühlenhausen
Deutschland
Tel. 09185-9229429
info@elipo.de
oder gleichwertiger Art
angebotenes Produkt:
'.........'
vom Bieter einzutragen
Menge: 1,000 St.

**01.08.10 Sitzquader Naurstein 100 x 50 x 50 cm liefern und einbauen**
Sitzquader aus Muschelkalk/Sandstein, liefern und fachgerecht auf Mörtelbett einbauen einschl. Fundament- und Erdarbeiten, einschl. entgraten der Steine, Maße ca 100 x 50 x 50 cm
Sitzquader nach Vorgaben der BÜ einbauen.
Hersteller/Typ '.........'

vom Bieter einzutragen.
Menge: 21,000 m

**01.08.11 Mauerabdeckung liefern und einbauen**
Mauerabdeckung aus Naturwerksteinplatte, Dicke 30 mm, Sandstein, farblich passend zur Vorposition, mit Tropfkante, liefern und fachgerecht mit Mörtelbett inkl. Verfugung, auf der bestehenden Mauer, mit einseitigem Gefälle einbauen.
Menge: 11,000 m

**01.08.12 Picknick-Tisch, Holz liefern und einbauen**
Picknick-Tisch, L 1680 x B 2000 x H 770 mm, Auflager Eschenholz, Metallgrau/Stahl feuerverzinkt, liefern und nach Anweisungen der BÜ auf vorhandener Pflasterfläche aufstellen
Einschl. Erd- und Fundamentarbeiten, einschl. Lieferkosten

Lieferhinweis:
Agora Picknick - Holz

KOMPAN GmbH
Ansprechpartner: Herr Wretsch
Mobil: 0170 9664 047
Raiffeisenstraße 13
24941 Flensburg
Tel. 0461-77306-0
kontakt@kompan.com
www.kompan.com/de/de

oder gleichwertiger Art
angebotenes Produkt:

'.........'
vom Bieter einzutragen
Menge: 2,000 St

**01.08.13 Bank liefern und einbauen**
Bank, L 1750 x B 350 x H 500 mm, Auflager Eschenholz, Metallgrau/Stahl feuerverzinkt, liefern und nach Anweisungen der BÜ liefern und aufstellen,
Einschl. Erd- und Fundamentarbeiten, einschl. Lieferkosten

Lieferhinweis:
Agora Bank

KOMPAN GmbH
Ansprechpartner: Herr Wretsch
Mobil: 0170 9664 047
Raiffeisenstraße 13
24941 Flensburg
Tel. 0461-77306-0
kontakt@kompan.com
www.kompan.com/de/de

oder gleichwertiger Art
angebotenes Produkt:

'.........'
vom Bieter einzutragen
Menge: 2,000 St

**01.08.14 Baumrost liefern und einbauen**
Baumrost Typ AVON aus lasergeschnittenem Stahl, befahrbar bis 15 kN Radlast
Stahl feuerverzinkt und farbbeschichtet, RAL 7016 anthrazitgrau
Außenabmessung: 200 x 200 cm; Innenöffnung: 60 x 60 cm
Rahmenhöhe: 11,5 cm
Bestehend aus:
feuerverzinktem Einfassungsrahmen
Segmenten aus lasergeschnittenem Stahl mit quadratischen Aussparungen mit Gleitschutz
standardmäßig mit Belüftungs- und Bewässerungssystem RootRain
inkl. Befestigungsmaterial

Liefern und nach Herstellerangaben auf Streifenfundament auflagern

Lieferhinweis:
Baumrost AVON
Greenleaf GmbH & Co. KG
Rudolf-Diesel-Straße 4
51674 Wiehl
Tel. 02261 92028-0
info@greenleaf.de
www.greenleaf.de

oder gleichwertiger Art
angebotenes Produkt:

'.........'
vom Bieter einzutragen
Menge: 2,000 St

**01.08.15 Anlehnbügel liefern und einbauen**
Anlehnbügel, B 1000 x H 1000 mm, Ø 48 mm, Stahl feuerverzinkt, aus Rundrohr, mit Quersteg, zum Einbetonieren
empfohlene Einbautiefe: 250 mm, Höhe über Flur: 750 mm, liefern und nach Herstellerangaben aufstellen
Einschl. Erd- und Fundamentarbeiten, einschl. Lieferkosten

Lieferhinweis:
Anlehnbügel Florida B 1000 x H 1000 mm, Ø 48 mm, Stahl

ZIEGLER Metallbearbeitung GmbH
Gewerbepark am See 1
D- 01920 Nebelschütz
Tel. 0800-1004901
ausschreibung@ziegler-metall.de
www.ziegler-metall.de

oder gleichwertiger Art
angebotenes Produkt:

'.........'
vom Bieter einzutragen
Menge: 51,000 St

**01.08.16 Abfallbehälter liefern und einbauen**
Abfallbehälter, 40 l,B 380 x T 280 x H 1200 mm, aus Stahl mit Pulverbeschichtung, mit Schutzdach, Behälterboden mit Flüssigkeitsabläufen, zum Einbetonieren
empfohlene Einbautiefe: 300 mm, mit Dreikantschloss zum Entriegeln und Entleeren des Behälters, Farbe RAL 7016 anthrazitgrau, liefern und einbauen
Einschl. Erd- und Fundamentarbeiten, einschl. Lieferkosten

Lieferhinweis:
Abfallbehälter SHIPLEY

ZIEGLER Metallbearbeitung GmbH
Gewerbepark am See 1
D- 01920 Nebelschütz
Tel. 0800-1004901
ausschreibung@ziegler-metall.de
www.ziegler-metall.de

oder gleichwertiger Art
angebotenes Produkt:

'.........'
vom Bieter einzutragen
Menge: 5,000 St

**01.08.17 Wegesperre 2 m einbauen**
Wegesperre, bauseits lagernd, schwenkbar, mit Dreikantverschluss, inkl. Schrauben, aus Stahlrohr, mit Knieholm, verzinkt DIN EN ISO 1461, weiß beschichtet mit roten reflektierenden Streifen; Breite der Wegesperre = 2,00 m; bestehend aus: 1 ortsfester sowie 1 lösbarer Pfosten aus Vierkantrohr 70 x 70 mm, Höhe über Flur: 90 cm. 1 Bodenhülse aus Vierkantrohr 80 x 80 mm, Länge: 50 cm, Querholm: 60 x 40 mm, nach Herstellerangaben aufstellen in Pflasterfläche, einschl. Erd- und Fundamentarbeiten.
Menge: 2,000 St

**01.08.18 Wegesperre 2 m liefern und einbauen**
Wegesperre, bauseits lagernd, schwenkbar, mit Dreikantverschluss, inkl. Schrauben, aus Stahlrohr, mit Knieholm, verzinkt DIN EN ISO 1461, weiß beschichtet mit roten reflektierenden Streifen; Breite der Wegesperre = 2,00 m; bestehend aus: 1 ortsfester sowie 1 lösbarer Pfosten aus Vierkantrohr 70 x 70 mm, Höhe über Flur: 90 cm. 1 Bodenhülse aus Vierkantrohr 80 x 80 mm, Länge: 50 cm, Querholm: 60 x 40 mm, nach Herstellerangaben aufstellen in Pflasterfläche, einschl. Erd- und Fundamentarbeiten.
Menge: 2,000 St

**01.08.19 Drehschranke 3,5 m liefern und einbauen**
Drehschranke, 3,50 m, schwenkbar, mit Dreikantverschluss, inkl. Schrauben, aus Stahlrohr, verzinkt DIN EN ISO 1461, weiß beschichtet mit roten reflektierenden Streifen; Breite der Wegesperre = 3,50 m; bestehend aus: 1 ortsfester sowie 1 Standpfosten aus Vierkantrohr, Höhe über Flur: ca. 90 cm. 1 Bodenhülse aus Vierkantrohr, liefern und nach Herstellerangaben aufstellen in Pflasterfläche, einschl. Erd- und Fundamentarbeiten.
Menge: 1,000 St

**01.08.20 Hinweisschild Sammelstelle liefern, einbauen**
Hinweisschild Sammelstelle, ASR A1. 3-2013, DIN EN ISO 7010 liefern und einbauen, einschl. Pfosten, einschl. Erd- und Fundamentarbeiten
Menge: 1,000 St

#### Bereich 01.09 Vegetationsarbeiten

*Hinweis: Vegetationstechnische Bodenbearbeitung*

**01.09.1 Bodenverbesserung / Bodenbelebung Rasenflächen liefern, einarbeiten**
Organisch-mineralischen NP-Dünger liefern,
3 % N + 2 % P2O5, 35 % organische Substanz,
chloridarm. Bestehend aus Meeresalgenkalk,
Tonminerale, Urgesteinsmehl, Horn-, Knochen-, und
Federnmehl, Traubenkernschrot, Rapsschrot, Melasse.
Mit Spurenelementen wie Magnesium, Calcium,
Eisen, Schwefel, Jod, Mangan, Zink, Bor, Kupfer,
Molybdän, Kobalt, Kieselsäure.
Zur Vorbereitung des Bodens liefern,
gleichmäßig aufbringen, 10 kg je 100 m², und flach einarbeiten.
Menge: 170,000 kg

**01.09.2 Rasendünger liefern, einarbeiten**
Rasendünger granuliert, organischer
NPK-Dünger 8 % N, 4 % P2O5, 5 % K2O (pflanzlicher
Herkunft). Mit organisch gebundenen Nährstoffen.
Liefern, gleichmäßig verteilen und in die Oberfläche
einarbeiten.
Auf Rasenfläche 10 kg je 100 m² aufbringen
Menge: 170,000 kg

**01.09.3 Grunddüngung Vegetationsflächen liefern und ausbringen**
Grunddüngung für Pflanzflächen, Hornspäne, liefern und ausbringen, Düngen der Vegetationstragschicht der Pflanzflächen als Grunddüngung, liefern und ausbringen, Hornspäne, Stickstoffgehalt > 10% Massenanteil, 50g/m², Ausbringung mit regulierbarem Düngerstreuer, Einarbeitung durch Fräsen der Folgeposition, Abrechnung nach Aufmaß und Liefernachweis
Menge: 10,000 kg

**01.09.4 Vegetationstragschicht fräsen**
Fräsen der Vegetationsflächen, Bodenverbesserungsstoffe einarbeiten, Arbeitstiefe 15 cm, kreuzweise fräsen in zwei Arbeitsgängen, Homogenbereich 1, DIN 18915, Fremdkörper und schwer verrottbare Pflanzenteile ablesen und zur Abfuhr geordent lagern.
Menge: 1900,000 m²

**01.09.5 Ecoraster liefern, einbauen**
Ecoraster/ Paddockplatten, aus Polyethylen, 4-5 cm Stärke, liefern und etwa 2 cm unterhalb der Grasnarbe der Pflanzhügel einbauen.
einschl. anfallender Anpassungs- und Schnittarbeiten
Menge: 80,000 m²

*Hinweis: Saatflächen*

**01.09.6 Feinplanum Rasenfläche**
Feinplanum für Rasenfläche, zulässige Abweichung von der Ebenheit innerhalb einer 4 m langen Messstrecke 2 cm, Anschlüsse an Kanten, Wege- und Platzbeläge 2 cm tiefer, Steine von mehr als 5 cm Durchmesser und schwer verrottbare Pflanzenteile ablesen, anfallende Stoffe laden und fachgerecht entsorgen, inkl. Entsorgungsnachweis. AVV / EWC 20 02 01 (biologisch abbaubare Abfälle) AVV / EWC 20 02 02 (Boden und Steine)
Menge: 1700,000 m²

**01.09.7 Gebrauchsrasen ansäen**
Rasen liefern, ansäen, Gebrauchsrasen, RSM 2.3 - Standard -, Saatgutmenge 25 g/m2, Nachweis der Beschaffenheit durch Vorlage des Mischungsnummernbescheides.
Menge: 1700,000 m²

#### Bereich 01.10 Pflanzung

*Hinweis: Pflanzarbeiten*

**01.10.1 Hochstamm, U 16-18, pflanzen**
Hochstamm, StammU 16-18 cm, m. Db., pflanzen, einschl. Pflanzloch, einschl. Wässern.
Menge: 10,000 St

**01.10.2 Hochstamm, U 18-20, pflanzen**
Hochstamm, StammU 18-20 cm, m. Db., pflanzen, einschl. Pflanzloch, einschl. Wässern.
Menge: 1,000 St

**01.10.3 Baumbewässerung, Gießrand liefern, einbauen**
Baumbewässerung, Gießrand, Höhe 30 cm, als Rollenware, Material aus LDPE, 3 mm, UV beständig und wiederverwendbar, einschl. Montagematerial/ Befestigungsclip, liefern und einbauen, Einbautiefe 10 cm Durchmesser 95 cm
Menge: 11,000 St

**01.10.4 Baumpfahl liefern und einbauen**
Baumverankerung aus 1 Baumpfahl mit Baumbindung herstellen.
Pfähle gekegelt und gespitzt, standfest einschlagen.
Ggfs. Löcher vorbohren.
Baumpfahl, halbe Stammhöhe, mit Bindung
Pfahllänge: Pfähle zu je 1,50 m (Zopf 8/10),
Pfahl aus Nadelholz geschält.
standfest einschlagen, eine Bindung je Pfahl.
Bindung aus Baumbindegurt 50 mm breit inkl. Schutzschlauch oder gleichwertiges Material.
Menge: 11,000 St

**01.10.5 Stammschutz**
Stammschutzfarbe, Langzeit-Stammschutzfarbe zur Vermeidung von thermischen Rindenschäden an Laubhölzern, Schutzzeitraum mind. 7 Jahre, liefern und fachgerecht auftragen, einschl. fachgerechter Rindenreinigung und ausreichendem Voranstrich. Streichhöhe ca. 2,00 m
Arbeitsschritte: Vorreinigen mittels Schleifvlies, Grundieren, deckend Anstreichen.
Ausführung nur bei frostfreier Witterung.
Menge: 11,000 St

**01.10.6 Hecke, 60-80 cm, pflanzen**
Buchen-Hecke, Höhe 60-80 cm, 4 Stk./ lfd. m, fachgerecht, nach DIN 18915 in herzustellenden Pflanzgraben pflanzen, Angießen der Hecke, inkl. Kosten für Wasser.
Menge: 56,000 St

**01.10.7 Hecke, 80-100 cm, pflanzen**
Buchen-Hecke, Höhe 80-100 cm, 4 Stk./ lfd. m, fachgerecht, nach DIN 18915 in herzustellenden Pflanzgraben pflanzen, Angießen der Hecke, inkl. Kosten für Wasser.
Menge: 140,000 St

**01.10.8 Heckenverankerung mit Holzpfosten**
Heckenverankerung mit Holzpfosten, Pfahl, weißgeschält, Spanndraht DIN EN 12385-4, korrosionsgeschützt, Dicke 3 mm, Einbauhöhe 50 cm und ca. 100 cm, Pflocklänge 120 cm, Zopfdicke 8/10 cm, liefern und einbauen an vorhandener Formhecke, und an freiwachsender Strauchbepflanzung, Pfostenabstand 2,5 m. Einschließlich Schrägpfähle an Endpfosten.
Menge: 86,000 m

**01.10.9 Strauch pflanzen, bis 100 cm H**
Strauch pflanzen, 60 cm bis 100 cm H im Container
Menge: 42,000 St

**01.10.10 Strauch pflanzen, ab 100 cm H**
Strauch pflanzen, ab 100 cm H im Container
Menge: 10,000 St

**01.10.11 Mulchabdeckung liefern u. verteilen**
Mulchabdeckung, zum Schutz von Vegetationsflächen, Abdecken mit Kompost-/ Mulch, Körnung 10/40, Dicke über 5-8 cm, gütegesichert, liefern und verteilen.
Menge: 15,000 m³

#### Bereich 01.11 Pflanzenlieferung

*Hinweis: Bäume*

**01.11.1 Amelanchier arborea "Robin Hill"**
Amelanchier arborea "Robin Hill"
Hochstamm, 3 x v., m. Db., St.U 16-18 cm liefern
Menge: 2,000 St

**01.11.2 Carpinus betulus "Fastigiata"**
Carpinus betulus "Fastigiata"
Solitär, H 250-300 cm, 4 x v., m. Db., liefern
Menge: 3,000 St

**01.11.3 Fraxinus ornus**
Fraxinus ornus
Hochstamm, 3 x v., m. Db., St.U 16-18 cm liefern
Menge: 3,000 St

**01.11.4 Liriodendron tulipifera**
Liriodendron tulipifera
Hochstamm, 4 x v., m. Db., St.U 18-20 cm liefern
Menge: 1,000 St

**01.11.5 Prunus padus "Tiefurt"**
Prunus padus "Tiefurt"
Hochstamm 3 x v, m. Db., St.U 16-18 cm liefern
Menge: 2,000 St

*Hinweis: Sträucher*

**01.11.6 Carpinus betulus**
Carpinus betulus,
Heckenpflanze, 60-80 liefern
Menge: 56,000 St

**01.11.7 Carpinus betulus**
Carpinus betulus,
Heckenpflanze, 80-100, wurzelnackt, liefern
Menge: 140,000 St

**01.11.8 Amelanchier lamarckii**
Amelanchier lamarckii
Solitär, 200-250, 3 x v., m. Db., liefern
Menge: 1,000 St

**01.11.9 Cercis siliquastrum**
Cercis siliquastrum
Solitär, 200-250, 4 x v., m. Db., liefern
Menge: 1,000 St

**01.11.10 Cornus kousa "Venus"**
Cornus kousa "Venus"
Solitär, 125-150, 3 x v.,m. Db. liefern
Menge: 1,000 St

**01.11.11 Corylus maxima "Purpurea"**
Corylus maxima "Purpurea"
Strauch, 100-125, 3 x v., i. C., liefern
Menge: 2,000 St

**01.11.12 Deutzia magnifica**
Deutzia magnifica
Solitär, 150-200, 3 x v., m. Db., liefern
Menge: 1,000 St

**01.11.13 Kolkwitzia amabilis**
Kolkwitzia amabilis
Solitär, 100-125, 3 x v., i. C., liefern
Menge: 1,000 St

**01.11.14 Physocarpus opulifolius "Diablo"**
Physocarpus opulifolius "Diabslo"
Strauch, 125-150, 3 x v., m. Db., liefern
Menge: 2,000 St

**01.11.15 Potentilla fruticosa "Abbotswood"**
Potentilla fruticosa "Abbotswood"
Strauch, 30-40, 3 x v., i. C., liefern
Menge: 12,000 St

**01.11.16 Spiraea arguta**
Spiraea arguta
Strauch, 60-100, 2 x v., i. C., liefern
Menge: 42,000 St

**01.11.17 Weigela "Eva Rathke"**
Weigela "Eva Rathke"
Strauch, 100-125, 3 x v., i. C., liefern
Menge: 12,000 St

#### Bereich 01.12 Stundenlohnarbeiten

**01.12.1 Bauvorarbeiter/-in Stundenlohnarbeiten sämtliche Kosten/ Zuschläge**
Stundenlohnarbeiten durch Bauvorarbeiter/-in auf Anordnung des AG ausführen, der Verrechnungssat für die jeweilige Arbeitskraft umfasst sämtliche Aufwendungen wie Lohn- und Gehaltskosten, Lohn- und Gehaltsnebenkosten, Zuschläge, lohngebundene und lohnabhängige Kosten, sonstige Sozialkosten, Gemeinkosten, Wagnis und Gewinn.
Menge: 3,000 h

**01.12.2 Landschaftsgärtner-Vorarbeiter/-in Stundenlohnarbeiten sämtliche Kosten/Zuschläge**
Stundenlohnarbeiten durch Landschaftsgärtner-Vorarbeiter/-in auf Anordnung des AG ausführen, der Verrechnungssatz für die jeweilige Arbeitskraft umfasst sämtliche Aufwendungen wie Lohn- und Gehaltskosten, Lohnund Gehaltsnebenkosten, Zuschläge, lohngebundene und lohnabhängige Kosten, sonstige Sozialkosten, Gemeinkosten, Wagnis und Gewinn.
Menge: 6,000 h

**01.12.3 Arbeiter/-in Stundenlohnarbeiten sämtliche Kosten/ Zuschläge**
Stundenlohnarbeiten durch Arbeiter/-in auf Anordnung des AG ausführen, der Verrechnungssatz für die jeweilige Arbeitskraft umfasst sämtliche Aufwendungen wie Lohn- und Gehaltskosten, Lohn- und Gehaltsnebenkosten, Zuschläge, lohngebundene und lohnabhängige Kosten, sonstige Sozialkosten, Gemeinkosten, Wagnis und Gewinn.
Menge: 6,000 h

**01.12.4 LKW einsetzen Fahrer 5-8t**
LKW, auf Anordnung des AG einsetzen, der Verrechnungssatz für die jeweilige Arbeitskraft umfasst sämtliche Aufwendungen wie Lohn- und Gehaltskosten, Lohnund Gehaltsnebenkosten, Zuschläge, lohngebundene und lohnabhängige Kosten, sonstige Sozialkosten, Gemeinkosten, Wagnis und Gewinn.
Der Verrechnungssatz für das Gerät umfasst sämtliche Aufwendungen für den Betrieb, Gemeinkosten, Wagnis und Gewinn, mit Fahrer, Nutzlast 5 bis 8 t.
Menge: 3,000 h

**01.12.5 Radlader einsetzen Fahrer 18-37kW**
Radlader, auf Anordnung des AG einsetzen, der Verrechnungssatz für die jeweilige Arbeitskraft umfasst sämtliche Aufwendungen wie Lohn- und Gehaltskosten, Lohn- und Gehaltsnebenkosten, Zuschläge, lohngebundene und lohnabhängige Kosten, sonstige Sozialkosten, Gemeinkosten, Wagnis und Gewinn.
Der Verrechnungssatz für das Gerät umfasst sämtliche Aufwendungen für den Betrieb, Gemeinkosten, Wagnis und Gewinn, mit Fahrer, Motorleistung 18 bis 37 kW.
Menge: 3,000 h

**01.12.6 Minibagger einsetzen Fahrer bis 2t**
Minibagger, auf Anordnung des AG einsetzen, der Verrechnungssatz für die jeweilige Arbeitskraft umfasst sämtliche Aufwendungen wie Lohn- und Gehaltskosten, Lohn- und Gehaltsnebenkosten, Zuschläge, lohngebundene und lohnabhängige Kosten, sonstige Sozialkosten, Gemeinkosten, Wagnis und Gewinn.
Der Verrechnungssatz für das Gerät umfasst sämtliche Aufwendungen für den Betrieb, Gemeinkosten, Wagnis und Gewinn, mit Fahrer, Fahrwerk mit Ketten, Masse im Betriebszustand bis 2 t, Maschinen-/Gerätetyp .............................

vom Bieter einzutragen.
Menge: 3,000 h

**01.12.7 Erstabnahme Spielgeräte**
Erstabnahme zur Überprüfung der Verkehrssicherheit von Spielgeräten DIN EN 1176-7, durch Sachkundigen für Jahresinspektionen, montierte Spielgeräte, 1 Spielgerät, Dokumentation nach Formblatt des AN.
Menge: 1,000 St
